# Chaperon préfabriqué, en béton

- Propriété du fichier: CYPE Ingenieros S.A.
- Format: FIEBDC-3/2016
- Logiciel: Générateur de prix de la construction. CYPE Ingenieros, S.A.
- Date: 19/06/2024
- Zone géographique: Maroc
- Devise: MAD
- Coûts indirects: 3 %
- Frais généraux: 13 %
- Bénéfice: 6 %
- TVA: 20 %

## E Enveloppe et finition extérieure

### EC Éléments complémentaires de façade

#### ECC Chaperons et couvre-poteaux

**ECC060** m Chaperon préfabriqué, en béton.
Chaperon préfabriqué en béton, avec un angle d'inclinaison de 10°, de couleur beige, en pièces de 500x250x50 mm, avec larmier, pour recouvrement de murs, et ancrage métallique en acier inoxydable sur sa face inférieure; placé avec du mortier de ciment, confectionné sur chantier, avec adjuvant hydrofuge, dosage 1:4, sur lequel on introduit les ancrages métalliques; et jointement entre pièces et, s'il y a lieu, des assemblages avec les murs avec du mortier de joints spécial pour préfabriqués en béton.
Inclut: Préparation de la surface d'appui. Implantation des pièces. Mise en place, aplomb, nivellement et alignement des pièces. Jointoiement et nettoyage.
Critère pour le métré: Longueur mesurée aux axes, selon documentation graphique du Projet.
Critère pour le mémoire: On mesurera, aux axes, la longueur réellement exécutée selon les spécifications du Projet.

| Code | U | Désignation | Quantité | Prix | Montant |
|---|---|---|---|---|---|
| mt20ahp010s | m | Chaperon préfabriqué en béton, avec un angle d'inclinaison de 10°, de couleur beige, en pièces de 500x250x50 mm, avec larmier, pour recouvrement de murs, et ancrage métallique en acier inoxydable sur sa face inférieure. (matériau) | 1.1 | 171.02 | 188.122 |
| mt08aaa010a | m³ | Eau. (matériau) | 0.006 | 17.79 | 0.107 |
| mt01arg005a | t | Sable de carrière, pour mortier confectionné sur le chantier. (matériau) | 0.01 | 190.71 | 1.907 |
| mt08cem000a | kg | Ciment gris en sacs. (matériau) | 2.375 | 1.29 | 3.064 |
| mt08adt010 | kg | Adjuvant hydrofuge pour imperméabilisation des mortiers ou des bétons. (matériau) | 0.048 | 14.23 | 0.683 |
| mt09mcr235 | kg | Mortier de jointoiement pour préfabriqués en béton et en pierre artificielle, constitué de ciment, granulats, pigments et additifs spéciaux. (matériau) | 0.019 | 29.3 | 0.557 |
| mq06hor010 | h | Bétonnière électrique avec une capacité de gâchage de 160 l. (matériel) | 0.006 | 30.11 | 0.181 |
| mo020 | h | Compagnon professionnel III/CP2 construction. (main-d'œuvre) | 0.41 | 57.66 | 23.641 |
| mo113 | h | Ouvrier d'exécution I/OE1 construction. (main-d'œuvre) | 0.474 | 48.31 | 22.899 |
| % | % | Frais de chantier des unités d'ouvrage | 2 % | 241.161 | 4.823 |
|  |  | Coûts directs |  |  | 245.984 |

Déchets:
- pose: mt20ahp010s; facteur de déchet 0.0084
- pose: mt01arg005a Sable de carrière, pour mortier confectionné sur le chantier; facteur de déchet 0.00501329
- pose: mt08cem000a Ciment gris en sacs; facteur de déchet 0.00756
- pose: mt08adt010 Adjuvant hydrofuge pour imperméabilisation des mortiers ou des bétons; facteur de déchet 0.055
- pose: mt09mcr235; facteur de déchet 0.035

## Ressources

**mt20ahp010s** m Chaperon préfabriqué en béton
Données techniques: Coût énergétique 3.503 MJ; Émission de CO2 3.461 kg; Code CED 17 01 01; Masse de l'élément 23 kg; Volume 0.015333 m3
Déchets:
- emballage: re170201 Bois. (composant de déchet); quantité 0.015 kg; Code CED 17 02 01; Masse de l'élément 1 kg; Volume 0.000909 m3
- emballage: re170203 Plastique. (composant de déchet); quantité 0.008 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt08adt010** kg Adjuvant hydrofuge pour imperméabilisation des mortiers ou des bétons
Données techniques: Coût énergétique 71.130 MJ; Émission de CO2 2.824 kg; Code CED 17 09 04; Masse de l'élément 1 kg; Volume 0.000667 m3
Déchets:
- emballage: re170203 Plastique; quantité 0.032 kg

**mt09mcr235** kg Mortier de jointoiement pour préfabriqués en béton et en pierre artificielle
Données techniques: Coût énergétique 7.958 MJ; Émission de CO2 0.580 kg; Code CED 17 09 04; Masse de l'élément 1 kg; Volume 0.000667 m3
Déchets:
- emballage: re150101 Emballages en papier et en carton; quantité 0.021 kg
- emballage: re170201 Bois; quantité 0.006 kg
- emballage: re170203 Plastique; quantité 0.009 kg
