# Mortier d'enduit monocouche polymérique

- Propriété du fichier: CYPE Ingenieros S.A.
- Format: FIEBDC-3/2016
- Logiciel: Générateur de prix de la construction. CYPE Ingenieros, S.A.
- Date: 19/06/2024
- Zone géographique: Maroc
- Devise: MAD
- Coûts indirects: 3 %
- Frais généraux: 13 %
- Bénéfice: 6 %
- TVA: 20 %

## E Enveloppe et finition extérieure

### ED Enduits de mortier industriel

#### EDM Enduits monocouche

**EDM030** m² Mortier d'enduit monocouche polymérique.
Réalisation sur les façades d'un revêtement continu de 12 mm d'épaisseur, imperméable à l'eau de pluie, avec du mortier d'enduit monocouche hydrophobe de réseau tridimensionnel, pour l'imperméabilisation et la décoration des façades, type OC CSIII W2, selon NF EN 998-1, finition grattée, couleur Marfil, composé de ciment et charges minérales, additif dans masse avec polymères. Appliqué manuellement sur une surface de brique en terre cuite, brique ou bloc en béton ou brique en terre cuite à isolation rapportée, pose à joint mince. Comprend la préparation de la surface support, mise en place de maille de fibre de verre anti-alcalin pour le renfort des rencontres entre différents matériaux et en abouts de plancher, sur 20% de la surface du parement, la réalisation des joints, les angles, les guides, les arêtes, les feuillures, les jambages et les linteaux et les arrêts aux rencontres avec les parements, les revêtements ou les autres éléments reçus sur sa surface.
Inclut: Préparation de la surface support. Calepinage des pans. Fini en arête et réalisation des joints. Mise en place d'une maille pour armer le mortier. Préparation du mortier d'enduit monocouche. Application du mortier d'enduit monocouche. Réglage et lissage du revêtement. Finition superficielle. Révisions et nettoyage final.
Critère pour le métré: Surface mesurée selon documentation graphique du Projet, en déduisant les baies de surface supérieure à 3 m² et en incluant le développement des feuillures.
Critère pour le mémoire: On mesurera la surface réellement exécutée selon les spécifications du Projet, en déduisant les baies de surface supérieure à 3 m² et en incluant le développement des feuillures.

| Code | U | Désignation | Quantité | Prix | Montant |
|---|---|---|---|---|---|
| mt28mpl010a | kg | Mortier d'enduit monocouche hydrophobe de réseau tridimensionnel, pour l'imperméabilisation et la décoration des façades, type OC CSIII W2, selon NF EN 998-1, finition grattée, couleur Marfil, composé de ciment et charges minérales, additif dans masse avec polymères. (matériau) | 16.4 | 10.23 | 167.772 |
| mt28mon040a | m² | Maille en fibre de verre, anti-alcalin, de 10x10 mm de vide de maille, de 750 à 900 microns d'épaisseur et de 200 à 250 g/m² de masse surfacique, avec 25 kp/cm² de résistance à la traction, pour armer les mortiers. (matériau) | 0.21 | 25.91 | 5.441 |
| mt28mon030 | m | Profilé pour joints en PVC. (matériau) | 0.75 | 3.77 | 2.828 |
| mt28mon050 | m | Profilé en PVC rigide pour la réalisation d'arêtes dans les revêtements en mortier d'enduit monocouche. (matériau) | 1.25 | 3.98 | 4.975 |
| mo039 | h | Compagnon professionnel III/CP2 enduiseur. (main-d'œuvre) | 0.516 | 57.66 | 29.753 |
| mo111 | h | Ouvrier d'exécution I/OE2 enduiseur. (main-d'œuvre) | 0.284 | 50.76 | 14.416 |
| % | % | Frais de chantier des unités d'ouvrage | 2 % | 225.185 | 4.504 |
|  |  | Coûts directs |  |  | 229.689 |

Déchets:
- pose: mt28mpl010a; facteur de déchet 0.012375
- pose: mt28mon040a; facteur de déchet 0.055
- pose: mt28mon030 Profilé pour joints en PVC; facteur de déchet 0.08
- pose: mt28mon050 Profilé en PVC rigide pour la réalisation d'arêtes dans les revêtements en mortier d'enduit monocouche; facteur de déchet 0.056

## Ressources

**mt28mpl010a** kg Mortier d'enduit monocouche hydrophobe de réseau tridimensionnel
Données techniques: Coût énergétique 3.340 MJ; Émission de CO2 0.250 kg; Code CED 17 01 01; Masse de l'élément 1 kg; Volume 0.000667 m3

**mt28mon040a** m² Maille en fibre de verre
Données techniques: Coût énergétique 18.046 MJ; Émission de CO2 0.887 kg; Code CED 17 02 03; Masse de l'élément 0.225 kg; Volume 0.000375 m3
Déchets:
- emballage: re170203 Plastique. (composant de déchet); quantité 0.024 kg; Code CED 17 02 03; Masse de l'élément 1 kg; Volume 0.001667 m3

**mt28mon030** m Profilé pour joints en PVC
Données techniques: Coût énergétique 12.316 MJ; Émission de CO2 0.035 kg; Code CED 17 02 03; Masse de l'élément 0.07 kg; Volume 0.000117 m3
Déchets:
- emballage: re150101 Emballages en papier et en carton. (composant de déchet); quantité 0.018 kg; Code CED 15 01 01; Masse de l'élément 1 kg; Volume 0.001333 m3
- emballage: re170201 Bois. (composant de déchet); quantité 0.052 kg; Code CED 17 02 01; Masse de l'élément 1 kg; Volume 0.000909 m3
- emballage: re170203 Plastique; quantité 0.003 kg

**mt28mon050** m Profilé en PVC rigide pour la réalisation d'arêtes dans les revêtements en mortier d'enduit monocouche
Données techniques: Coût énergétique 3.294 MJ; Émission de CO2 0.351 kg; Code CED 17 02 03; Masse de l'élément 0.07 kg; Volume 0.000117 m3
Déchets:
- emballage: re170203 Plastique; quantité 0.002 kg
