# Imperméabilisation d'un joint de construction en contact avec l'eau, avec profilé hydro-expansif

- Propriété du fichier: CYPE Ingenieros S.A.
- Format: FIEBDC-3/2016
- Logiciel: Générateur de prix de la construction. CYPE Ingenieros, S.A.
- Date: 19/06/2024
- Zone géographique: Maroc
- Devise: MAD
- Coûts indirects: 3 %
- Frais généraux: 13 %
- Bénéfice: 6 %
- TVA: 20 %

## E Enveloppe et finition extérieure

### EE Étanchéité: imperméabilisations

#### EEJ Joints

**EEJ080** m Imperméabilisation d'un joint de construction en contact avec l'eau, avec profilé hydro-expansif.
Imperméabilisation d'un joint de construction, vertical ou horizontal, exposé à la pression hydrostatique, temporelle ou permanente, avec profilé hydro-expansif constitué d'un mélange extrudé et vulcanisé de caoutchouc synthétique et résines hydro-expansives, de 2x20 mm, avec une capacité de gonflement en présence d'eau du 800% et résistance élevée à la pression hydrostatique, placé avec recouvrements, fixé avec un adhésif.
Inclut: Nettoyage du support. Implantation. Application de l'adhésif. Mise en place du profilé.
Critère pour le métré: Longueur mesurée selon documentation graphique du Projet.
Critère pour le mémoire: On mesurera la longueur réellement exécutée selon les spécifications du Projet.

| Code | U | Désignation | Quantité | Prix | Montant |
|---|---|---|---|---|---|
| mt15sjd070c | m | Profilé hydro-expansif constitué d'un mélange extrudé et vulcanisé de caoutchouc synthétique et résines hydro-expansives, de 2x20 mm, avec une capacité de gonflement en présence d'eau du 800% et résistance élevée à la pression hydrostatique. (matériau) | 1.05 | 76.32 | 80.136 |
| mt15sja115 | l | Impression adhésive pour profilés hydro-expansifs en caoutchouc. (matériau) | 0.015 | 99.89 | 1.498 |
| mo032 | h | Compagnon professionnel III/CP2 poseur de produits imperméabilisants. (main-d'œuvre) | 0.12 | 57.66 | 6.919 |
| % | % | Frais de chantier des unités d'ouvrage | 2 % | 88.553 | 1.771 |
|  |  | Coûts directs |  |  | 90.324 |

Déchets:
- pose: mt15sjd070c; facteur de déchet 0.06
- pose: mt15sja115 Impression adhésive pour profilés hydro-expansifs en caoutchouc; facteur de déchet 0.0506425

## Ressources

**mt15sjd070c** m Profilé hydro-expansif constitué d'un mélange extrudé et vulcanisé de caoutchouc synthétique et résines
Données techniques: Coût énergétique 4.257 MJ; Émission de CO2 0.225 kg; Code CED 17 09 04; Masse de l'élément 0.048 kg; Volume 0.000032 m3
Déchets:
- emballage: re150101 Emballages en papier et en carton. (composant de déchet); quantité 0.058 kg; Code CED 15 01 01; Masse de l'élément 1 kg; Volume 0.001333 m3

**mt15sja115** l Impression adhésive pour profilés hydro-expansifs en caoutchouc
Données techniques: Coût énergétique 0.480 MJ; Émission de CO2 0.025 kg; Code CED 17 09 04; Masse de l'élément 1.2 kg; Volume 0.0008 m3
Déchets:
- emballage: re150104 Emballages métalliques. (composant de déchet); quantité 0.049 kg; Code CED 15 01 04; Masse de l'élément 1 kg; Volume 0.001667 m3
