# Barrière anticapillarité en pied de mur en maçonnerie, avec une plaque de plomb

- Propriété du fichier: CYPE Ingenieros S.A.
- Format: FIEBDC-3/2016
- Logiciel: Générateur de prix de la construction. CYPE Ingenieros, S.A.
- Date: 28/10/2025
- Zone géographique: Maroc
- Devise: MAD
- Coûts indirects: 3 %
- Frais généraux: 13 %
- Bénéfice: 6 %
- TVA: 20 %

## E Enveloppe et finition extérieure

### EE Étanchéité: imperméabilisations

#### EET Traitement des humidités par capillarité

**EET020** m Barrière anticapillarité en pied de mur en maçonnerie, avec une plaque de plomb.
Barrière anticapillarité en pied de mur en maçonnerie de 25 cm d'épaisseur, réalisée avec plaque de plomb laminé de 5 mm d'épaisseur, placée avec des recouvrements; ouverture préalable réalisée, de façon alternée, sur les deux faces du murs, en retirant les pièces de la maçonnerie, sans affecter la stabilité de la couche ou des éléments constructifs contigus; et postérieur repositionnement des pièces et comblement avec du mortier thixotropique, monocomposant, modifié avec des polymères, classe R2, type PCC, selon NF EN 1504-3, Euroclasse A1 de réaction au feu, selon NF EN 13501-1.
Critère d'évaluation économique: Le prix ne comprend pas le montage et le démontage de l'étai du mur.
Inclut: Implantation. Réalisation d'ouvertures dans le mur. Nettoyage et préparation de la surface où doit être abritée la plaque de plomb. Mise en place de la plaque de plomb. Remise en place des pièces. Remplissage avec du mortier. Retrait et stockage des décombres. Chargement manuel des décombres dans le camion ou la benne.
Critère pour le métré: Longueur mesurée selon documentation graphique du Projet.
Critère pour le mémoire: On mesurera la longueur réellement exécutée selon les spécifications du Projet.

| Code | U | Désignation | Quantité | Prix | Montant |
|---|---|---|---|---|---|
| mt15dra040b | m² | Plaque de plomb laminé de 5 mm d'épaisseur et 11,4 kg/dm³ de poids spécifique, selon NF EN 12588. (matériau) | 0.367 | 1584.11 | 581.368 |
| mt09rem130b | kg | Mortier thixotropique, monocomposant, modifié avec des polymères, composé de ciment, granulats sélectionnés, fumée de silice, fibres, résines synthétiques et additifs spéciaux, avec une résistance à la compression à 28 jours supérieure ou égale à 18 N/mm² et un module d'élasticité de 13000 N/mm², classe R2, type PCC, selon NF EN 1504-3, Euroclasse A1 de réaction au feu, selon NF EN 13501-1, pour réparation non structurale du béton. (matériau) | 1 | 11.25 | 11.250 |
| mq08lch030 | h | Équipement de jet d'air à pression. (matériel) | 0.232 | 27.89 | 6.470 |
| mo020 | h | Compagnon professionnel III/CP2 construction. (main-d'œuvre) | 1.477 | 62.19 | 91.855 |
| mo113 | h | Ouvrier d'exécution I/OE1 construction. (main-d'œuvre) | 1.085 | 52.11 | 56.539 |
| % | % | Frais de chantier des unités d'ouvrage | 2 % | 747.482 | 14.950 |
|  |  | Coûts directs |  |  | 762.432 |

Déchets:
- pose: mt15dra040b Plaque de plomb laminé de 5 mm d'épaisseur et 11,4 kg/dm³ de poids spécifique, selon NF EN 12588; facteur de déchet 0.024
- pose: mt09rem130b; facteur de déchet 0.0063

## Ressources

**mt15dra040b** m² Plaque de plomb laminé de 5 mm d'épaisseur et 11,4 kg/dm³ de poids spécifique, selon NF EN 12588
Données techniques: Coût énergétique 6136.906 MJ; Émission de CO2 85.083 kg; Code CED 17 04 03; Masse de l'élément 57 kg; Volume 0.038 m3
Déchets:
- emballage: re170203 Plastique. (composant de déchet); quantité 0.032 kg; Code CED 17 02 03; Masse de l'élément 1 kg; Volume 0.001667 m3

**mt09rem130b** kg Mortier thixotropique
Données techniques: Coût énergétique 8.387 MJ; Émission de CO2 0.544 kg; Code CED 17 01 01; Masse de l'élément 1 kg; Volume 0.000667 m3
Déchets:
- emballage: re150101 Emballages en papier et en carton. (composant de déchet); quantité 0.014 kg; Code CED 15 01 01; Masse de l'élément 1 kg; Volume 0.001333 m3
- emballage: re170201 Bois. (composant de déchet); quantité 0.001 kg; Code CED 17 02 01; Masse de l'élément 1 kg; Volume 0.000909 m3
- emballage: re170203 Plastique; quantité 0.003 kg
