# Pose des composants pour volet roulant

- Propriété du fichier: CYPE Ingenieros S.A.
- Format: FIEBDC-3/2016
- Logiciel: Générateur de prix de la construction. CYPE Ingenieros, S.A.
- Date: 19/06/2024
- Zone géographique: Maroc
- Devise: MAD
- Coûts indirects: 3 %
- Frais généraux: 13 %
- Bénéfice: 6 %
- TVA: 20 %

## E Enveloppe et finition extérieure

### EF Fermetures et protections solaires

#### EFX Travaux complémentaires

**EFX020** U Pose des composants pour volet roulant.
Pose d'axe en PVC pour volet roulant, avec du plâtre B1.
Inclut: Implantation. Nivellement et mise d'aplomb. Fixation de l'élément.
Critère pour le métré: Nombre d'unités prévues, selon documentation graphique du Projet.
Critère pour le mémoire: On mesurera le nombre d'unités réellement exécutées selon les spécifications du Projet.

| Code | U | Désignation | Quantité | Prix | Montant |
|---|---|---|---|---|---|
| mt09pye010b | m³ | Pâte de plâtre de construction B1, selon NF EN 13279-1. (matériau) | 0.012 | 1761.28 | 21.135 |
| mo020 | h | Compagnon professionnel III/CP2 construction. (main-d'œuvre) | 0.515 | 57.66 | 29.695 |
| mo113 | h | Ouvrier d'exécution I/OE1 construction. (main-d'œuvre) | 0.515 | 48.31 | 24.880 |
| % | % | Frais de chantier des unités d'ouvrage | 2 % | 75.710 | 1.514 |
|  |  | Coûts directs |  |  | 77.224 |

Déchets:
- pose: mt09pye010b Pâte de plâtre de construction B1, selon NF EN 13279-1; facteur de déchet 0.015

## Ressources

**mt09pye010b** m³ Pâte de plâtre de construction B1, selon NF EN 13279-1
Données techniques: Coût énergétique 3829.241 MJ; Émission de CO2 183.696 kg; Code CED 17 08 02; Masse de l'élément 1150 kg; Volume 1.15 m3
Déchets:
- emballage: re150101 Emballages en papier et en carton. (composant de déchet); quantité 9 kg; Code CED 15 01 01; Masse de l'élément 1 kg; Volume 0.001333 m3
- emballage: re170201 Bois. (composant de déchet); quantité 0.421 kg; Code CED 17 02 01; Masse de l'élément 1 kg; Volume 0.000909 m3
- emballage: re170203 Plastique. (composant de déchet); quantité 0.9 kg; Code CED 17 02 03; Masse de l'élément 1 kg; Volume 0.001667 m3
