# Pilastre

- Propriété du fichier: CYPE Ingenieros S.A.
- Format: FIEBDC-3/2016
- Logiciel: Générateur de prix de la construction. CYPE Ingenieros, S.A.
- Date: 19/06/2024
- Zone géographique: Maroc
- Devise: MAD
- Coûts indirects: 3 %
- Frais généraux: 13 %
- Bénéfice: 6 %
- TVA: 20 %

## E Enveloppe et finition extérieure

### EG Garde-corps

#### EGB Balustrades

**EGB020** U Pilastre.
Pilier préfabriqué en béton pour balustrade de section carrée de 25x25x80 cm, mis en place en façade avec du mortier de ciment et de chaux, confectionné sur chantier, dosage 1:1:7. Comprend l'arrêt plan de 30x30x7 cm, l'implantation, le nivellement, le jointoiement et le nettoyage.
Inclut: Nettoyage et préparation du bord de l'appui. Implantation, présentation et montage à sec des pièces. Mise en place des pièces d'arrêt. Jointoiement et profilage des joints avec du mortier de ciment.
Critère pour le métré: Nombre d'unités prévues, selon documentation graphique du Projet.
Critère pour le mémoire: On mesurera le nombre d'unités réellement exécutées selon les spécifications du Projet.

| Code | U | Désignation | Quantité | Prix | Montant |
|---|---|---|---|---|---|
| mt20bhp040b | U | Poteau carré préfabriqué en béton blanc pour balustrade, 25x25x80 cm, base comprise. (matériau) | 1 | 320.28 | 320.280 |
| mt20bhp060a | U | Arrêt plat préfabriqué en béton blanc pour pilier de balustrade, 30x30x7 cm. (matériau) | 1 | 71.06 | 71.060 |
| mt08aaa010a | m³ | Eau. (matériau) | 0.006 | 17.79 | 0.107 |
| mt01arg005a | t | Sable de carrière, pour mortier confectionné sur le chantier. (matériau) | 0.002 | 190.71 | 0.381 |
| mt08cem041a | kg | Ciment blanc en sacs. (matériau) | 0.25 | 1.84 | 0.460 |
| mt08cal011a | kg | Chaux aérienne hydratée, type CL 90-S, selon NF EN 459-1, en sacs. (matériau) | 0.25 | 5.18 | 1.295 |
| mq06hor010 | h | Bétonnière électrique avec une capacité de gâchage de 160 l. (matériel) | 0.006 | 30.11 | 0.181 |
| mo020 | h | Compagnon professionnel III/CP2 construction. (main-d'œuvre) | 0.254 | 57.66 | 14.646 |
| mo113 | h | Ouvrier d'exécution I/OE1 construction. (main-d'œuvre) | 0.264 | 48.31 | 12.754 |
| % | % | Frais de chantier des unités d'ouvrage | 2 % | 421.164 | 8.423 |
|  |  | Coûts directs |  |  | 429.587 |

Déchets:
- pose: mt20bhp040b Poteau carré préfabriqué en béton blanc pour balustrade, 25x25x80 cm, base comprise; facteur de déchet 0.0248
- pose: mt20bhp060a Arrêt plat préfabriqué en béton blanc pour pilier de balustrade, 30x30x7 cm; facteur de déchet 0.0248
- pose: mt01arg005a Sable de carrière, pour mortier confectionné sur le chantier; facteur de déchet 0.00501329
- pose: mt08cem041a Ciment blanc en sacs; facteur de déchet 0.0063
- pose: mt08cal011a Chaux aérienne hydratée, type CL 90-S, selon NF EN 459-1, en sacs; facteur de déchet 0.042

## Ressources

**mt20bhp040b** U Poteau carré préfabriqué en béton blanc pour balustrade, 25x25x80 cm, base comprise
Données techniques: Coût énergétique 5.940 MJ; Émission de CO2 5.039 kg; Code CED 17 01 01; Masse de l'élément 32 kg; Volume 0.021333 m3
Déchets:
- emballage: re170201 Bois. (composant de déchet); quantité 0.001 kg; Code CED 17 02 01; Masse de l'élément 1 kg; Volume 0.000909 m3
- emballage: re170203 Plastique. (composant de déchet); quantité 0.05 kg; Code CED 17 02 03; Masse de l'élément 1 kg; Volume 0.001667 m3

**mt20bhp060a** U Arrêt plat préfabriqué en béton blanc pour pilier de balustrade, 30x30x7 cm
Données techniques: Coût énergétique 6.030 MJ; Émission de CO2 5.489 kg; Code CED 17 01 01; Masse de l'élément 35 kg; Volume 0.023333 m3
Déchets:
- emballage: re170201 Bois; quantité 0.001 kg
- emballage: re170203 Plastique; quantité 0.05 kg

**mt08aaa010a** m³ Eau
Données techniques: Coût énergétique 60.000 MJ; Émission de CO2 30.000 kg

**mt01arg005a** t Sable de carrière, pour mortier confectionné sur le chantier
Données techniques: Coût énergétique 75.000 MJ; Émission de CO2 4.000 kg; Code CED 01 04 08; Masse de l'élément 1000 kg; Volume 0.666667 m3

**mt08cem041a** kg Ciment blanc en sacs
Données techniques: Coût énergétique 7.174 MJ; Émission de CO2 0.904 kg; Code CED 17 01 01; Masse de l'élément 1 kg; Volume 0.000667 m3
Déchets:
- emballage: re150101 Emballages en papier et en carton. (composant de déchet); quantité 0.014 kg; Code CED 15 01 01; Masse de l'élément 1 kg; Volume 0.001333 m3
- emballage: re170201 Bois; quantité 0.001 kg
- emballage: re170203 Plastique; quantité 0.003 kg

**mt08cal011a** kg Chaux aérienne hydratée, type CL 90-S, selon NF EN 459-1, en sacs
Données techniques: Coût énergétique 5.019 MJ; Émission de CO2 0.227 kg; Code CED 17 09 04; Masse de l'élément 1 kg; Volume 0.000667 m3
Déchets:
- emballage: re150101 Emballages en papier et en carton; quantité 0.009 kg
- emballage: re170203 Plastique; quantité 0.002 kg
