# Bardage simple peau, de tôle profilée en acier

- Propriété du fichier: CYPE Ingenieros S.A.
- Format: FIEBDC-3/2016
- Logiciel: Générateur de prix de la construction. CYPE Ingenieros, S.A.
- Date: 12/06/2025
- Zone géographique: Maroc
- Devise: MAD
- Coûts indirects: 3 %
- Frais généraux: 13 %
- Bénéfice: 6 %
- TVA: 20 %

## E Enveloppe et finition extérieure

### EL Façades légères

#### ELA Tôles d'acier

**ELA010** m² Bardage simple peau, de tôle profilée en acier.
Bardage simple peau, de tôle profilée ondulée en acier prélaqué, épaisseur 0,6 mm, 18 mm de hauteur du profilé et 76 mm d'entraxe. POSE: en position verticale, 200 mm de recouvrement de la tôle supérieure sur la tôle inférieure et une onde de recouvrement latéral entre les tôles. Comprend les accessoires de fixation des tôles et le ruban flexible de butyle, adhésif double face, pour le scellement d'étanchéité des recouvrements des tôles profilées.
Critère d'évaluation économique: Le prix ne comprend ni la structure support ni la résolution des points singuliers.
Inclut: Implantation des plaques. Découpe, préparation et mise en place des plaques. Scellement des joints. Fixation mécanique des plaques.
Critère pour le métré: Surface mesurée selon documentation graphique du Projet, sans dupliquer les coins ni les rencontres, en déduisant les ouvertures de surface supérieure à 1 m².
Critère pour le mémoire: On mesurera la surface réellement exécutée selon les spécifications du Projet, sans dupliquer les coins ni les rencontres, en déduisant les ouvertures de surface supérieure à 1 m².

| Code | U | Désignation | Quantité | Prix | Montant |
|---|---|---|---|---|---|
| mt13cap010hz | m² | Tôle profilée ondulée en acier prélaqué, épaisseur 0,6 mm, 18 mm de hauteur du profilé et 76 mm d'entraxe. (matériau) | 1.07 | 99.56 | 106.529 |
| mt13cap030a | U | Kit d'accessoires de fixation, pour tôles profilées, dans des façades. (matériau) | 0.2 | 221.24 | 44.248 |
| mt13dcp020b | m | Ruban flexible de butyle, adhésif double face, pour le scellement d'étanchéité des recouvrements des tôles profilées. (matériau) | 1.04 | 23.38 | 24.315 |
| mo051 | h | Compagnon professionnel III/CP2 monteur de parois industrielles. (main-d'œuvre) | 0.342 | 64.2 | 21.956 |
| mo098 | h | Ouvrier professionnel II/OP monteur de parois industrielles. (main-d'œuvre) | 0.342 | 55.31 | 18.916 |
| % | % | Frais de chantier des unités d'ouvrage | 2 % | 215.964 | 4.319 |
|  |  | Coûts directs |  |  | 220.283 |

Déchets:
- pose: mt13cap010hz Tôle profilée ondulée en acier prélaqué, épaisseur 0,6 mm, 18 mm de hauteur du profilé et 76 mm d'entraxe; facteur de déchet 0.01841

## Ressources

**mt13cap010hz** m² Tôle profilée ondulée en acier prélaqué, épaisseur 0,6 mm, 18 mm de hauteur du profilé et 76 mm d'entraxe
Données techniques: Coût énergétique 193.230 MJ; Émission de CO2 17.623 kg; Code CED 17 04 05; Masse de l'élément 6 kg; Volume 0.002857 m3
Déchets:
- emballage: re170203 Plastique. (composant de déchet); quantité 0.021 kg; Code CED 17 02 03; Masse de l'élément 1 kg; Volume 0.001667 m3

**mt13dcp020b** m Ruban flexible de butyle, adhésif double face, pour le scellement d'étanchéité des recouvrements des tôles profilées
Données techniques: Coût énergétique 7.996 MJ; Émission de CO2 0.348 kg
