# Porte intérieure d'entrée au logement, en bois

- Propriété du fichier: CYPE Ingenieros S.A.
- Format: FIEBDC-3/2016
- Logiciel: Générateur de prix de la construction. CYPE Ingenieros, S.A.
- Date: 06/11/2024
- Zone géographique: Maroc
- Devise: MAD
- Coûts indirects: 3 %
- Frais généraux: 13 %
- Bénéfice: 6 %
- TVA: 20 %

## E Enveloppe et finition extérieure

### EM Menuiseries extérieures

#### EME Portes d'entrée

**EME020** U Porte intérieure d'entrée au logement, en bois.
Porte intérieure d'entrée au logement de 203x82,5x4,5 cm, vantail à panneaux, avec planche en bois massif, vernie en atelier; cadre en bois massif. Comprend couvre-joints du même matériau et de même finition que le vantail, les ferrures d'attache, de fermeture et la béquille sur garniture plaque longue en fer forgé, série basique.
Inclut: Mise en place, aplomb et nivellement des cadres. Mise en place des éléments de fixation d'encadrements. Mise en place des ferrures d'attache. Mise en place du vantail. Mise en place des ferrures de fermeture. Mise en place des accessoires.
Critère pour le métré: Nombre d'unités prévues, selon documentation graphique du Projet.
Critère pour le mémoire: On mesurera le nombre d'unités réellement exécutées selon les spécifications du Projet.

| Code | U | Désignation | Quantité | Prix | Montant |
|---|---|---|---|---|---|
| mt22aap012a | U | Cadre en bois massif, pour porte à un vantail, avec éléments de fixation. (matériau) | 1 | 255.41 | 255.410 |
| mt22atc010Ng | m | Couvre-joint massif, 70x10 mm, avec vernissage en atelier. (matériau) | 10.4 | 19.89 | 206.856 |
| mt22pxa010j | U | Porte d'entrée à panneaux, avec planche en bois massif, vernie en atelier, 203x82,5x4,5 cm. (matériau) | 1 | 2249.38 | 2249.380 |
| mt23iaf010a | U | Charnière de sécurité de 140x70 mm, en fer, pour porte d'entrée avec moulures, selon NF EN 1935. (matériau) | 4 | 104.02 | 416.080 |
| mt23ppb011 | U | Vis en acier 19/22 mm. (matériau) | 24 | 0.3 | 7.200 |
| mt23ppa010 | U | Serrure à larder, têtière, accessoires et vis de fixation, pour porte d'entrée au logement, selon NF EN 12209. (matériau) | 1 | 231.22 | 231.220 |
| mt23haf010a | U | Jeu de béquille et garniture plaque longue en fer forgé, série basique, pour porte d'entrée avec moulures. (matériau) | 1 | 141.65 | 141.650 |
| mt23haf020a | U | Poignée extérieure avec garniture, en fer, série basique, pour porte d'entrée avec moulures. (matériau) | 1 | 113.65 | 113.650 |
| mt23haf100a | U | Judas optique grand angle de 14 mm de diamètre et de 35 à 60 mm de longueur, avec volet obturateur incorporé et finition en fer, série basique, pour porte d'entrée avec moulures. (matériau) | 1 | 16.56 | 16.560 |
| mo017 | h | Compagnon professionnel III/CP2 menuisier bois. (main-d'œuvre) | 1.972 | 58.67 | 115.697 |
| mo058 | h | Ouvrier professionnel II/OP menuisier bois. (main-d'œuvre) | 1.972 | 51.68 | 101.913 |
| % | % | Frais de chantier des unités d'ouvrage | 2 % | 3855.616 | 77.112 |
|  |  | Coûts directs |  |  | 3932.728 |

Déchets:
- pose: mt22aap012a Cadre en bois massif, pour porte à un vantail, avec éléments de fixation; facteur de déchet 0.013713
- pose: mt22atc010Ng Couvre-joint massif, 70x10 mm, avec vernissage en atelier; facteur de déchet 0.0028
- pose: mt22pxa010j Porte d'entrée à panneaux, avec planche en bois massif, vernie en atelier, 203x82,5x4,5 cm; facteur de déchet 0.0025618
- pose: mt23ppb011 Vis en acier 19/22 mm; facteur de déchet 0.005

## Ressources

**mt22aap012a** U Cadre en bois massif, pour porte à un vantail, avec éléments de fixation
Données techniques: Coût énergétique 1637.958 MJ; Émission de CO2 -21.929 kg; Code CED 17 02 01; Masse de l'élément 12 kg; Volume 0.010909 m3
Déchets:
- emballage: re170203 Plastique. (composant de déchet); quantité 0.081 kg; Code CED 17 02 03; Masse de l'élément 1 kg; Volume 0.001667 m3

**mt22atc010Ng** m Couvre-joint massif, 70x10 mm, avec vernissage en atelier
Données techniques: Coût énergétique 16.290 MJ; Émission de CO2 0.378 kg; Code CED 17 02 01; Masse de l'élément 0.4 kg; Volume 0.000364 m3
Déchets:
- emballage: re170203 Plastique; quantité 0.002 kg

**mt22pxa010j** U Porte d'entrée à panneaux, avec planche en bois massif, vernie en atelier, 203x82,5x4,5 cm
Données techniques: Coût énergétique 2311.298 MJ; Émission de CO2 53.416 kg; Code CED 17 02 01; Masse de l'élément 57.1 kg; Volume 0.051909 m3
Déchets:
- emballage: re150101 Emballages en papier et en carton. (composant de déchet); quantité 0.259 kg; Code CED 15 01 01; Masse de l'élément 1 kg; Volume 0.001333 m3
- emballage: re170203 Plastique; quantité 0.132 kg
- emballage: re170604 Matériaux d'isolation distincts de ceux spécifiés dans les codes 17 06 01 et 17 06 03. (composant de déchet); quantité 0.014 kg; Code CED 17 06 04; Masse de l'élément 1 kg; Volume 0.001667 m3

**mt23ppb011** U Vis en acier 19/22 mm
Données techniques: Coût énergétique 0.042 MJ; Émission de CO2 0.003 kg; Code CED 17 04 05; Masse de l'élément 0.0042 kg; Volume 0.000002 m3
Déchets:
- emballage: re150101 Emballages en papier et en carton; quantité 0.001 kg

**mt23haf010a** U Jeu de béquille et garniture plaque longue en fer forgé, série basique, pour porte d'entrée avec moulures
Données techniques: Coût énergétique 2.462 MJ; Émission de CO2 0.212 kg
Déchets:
- emballage: re150101 Emballages en papier et en carton; quantité 0.072 kg

**mt23haf020a** U Poignée extérieure avec garniture, en fer, série basique, pour porte d'entrée avec moulures
Données techniques: Coût énergétique 2.413 MJ; Émission de CO2 0.209 kg
Déchets:
- emballage: re150101 Emballages en papier et en carton; quantité 0.072 kg
