# Réparation des fissures sur un parement extérieur enduit

- Propriété du fichier: CYPE Ingenieros S.A.
- Format: FIEBDC-3/2016
- Logiciel: Générateur de prix de la construction. CYPE Ingenieros, S.A.
- Date: 19/06/2024
- Zone géographique: Maroc
- Devise: MAD
- Coûts indirects: 3 %
- Frais généraux: 13 %
- Bénéfice: 6 %
- TVA: 20 %

## E Enveloppe et finition extérieure

### EN Enduits traditionnels et stucs

#### ENR Réparations

**ENR010** m² Réparation des fissures sur un parement extérieur enduit.
Réparation des fissures sur le parement vertical extérieur, enduit avec du mortier de ciment, par piquage du revêtement avec des moyens manuels, application de mortier de ciment M-5 à vue avec finition superficielle rugueuse, pour servir de base à un futur revêtement, renforcé avec maille en fibre de verre tissée, avec imprégnation en PVC, de 10x10 mm de vide de maille, anti-alcalin, de 115 à 125 g/m² et 500 µm d'épaisseur. Comprend le nettoyage préalable de la surface à réparer, les révisions, le séchage, le nettoyage final, le retrait, l'entassement et le chargement manuel des décombres dans le camion ou la benne.
Inclut: Nettoyage préalable de la surface à réparer. Piquage manuel. Application de mortier. Mise en place de la maille. Finition superficielle. Séchage. Nettoyage final. Chargement des décombres dans le camion ou la benne.
Critère pour le métré: Surface mesurée selon documentation graphique du Projet.
Critère pour le mémoire: On mesurera la surface réellement exécutée selon les spécifications du Projet.

| Code | U | Désignation | Quantité | Prix | Montant |
|---|---|---|---|---|---|
| mt09mor010c | m³ | Mortier de ciment CEM II/B-P 32,5 N type M-5, confectionné sur site avec 250 kg/m³ de ciment et une proportion en volume 1/6. (matériau) | 0.015 | 1367.51 | 20.513 |
| mt09var030a | m² | Maille en fibre de verre tissée, avec imprégnation en PVC, de 10x10 mm de vide de maille, anti-alcalin, de 115 à 125 g/m² et 500 µm d'épaisseur, pour armer des enduits traditionnels, enduits de ciment et mortiers. (matériau) | 1.05 | 18.38 | 19.299 |
| mo020 | h | Compagnon professionnel III/CP2 construction. (main-d'œuvre) | 0.578 | 57.66 | 33.327 |
| mo113 | h | Ouvrier d'exécution I/OE1 construction. (main-d'œuvre) | 1.035 | 48.31 | 50.001 |
| % | % | Frais de chantier des unités d'ouvrage | 2 % | 123.140 | 2.463 |
|  |  | Coûts directs |  |  | 125.603 |

Déchets:
- pose: mt09mor010c; facteur de déchet 0.0036
- pose: mt09var030a; facteur de déchet 0.055

## Ressources

**mt09mor010c** m³ Mortier de ciment CEM II/B-P 32,5 N type M-5
Données techniques: Coût énergétique 3724.000 MJ; Émission de CO2 323.000 kg; Code CED 17 01 01; Masse de l'élément 1900 kg; Volume 1.266667 m3

**mt09var030a** m² Maille en fibre de verre tissée
Données techniques: Coût énergétique 10.710 MJ; Émission de CO2 0.527 kg; Code CED 17 02 03; Masse de l'élément 0.12 kg; Volume 0.0002 m3
Déchets:
- emballage: re170203 Plastique. (composant de déchet); quantité 0.024 kg; Code CED 17 02 03; Masse de l'élément 1 kg; Volume 0.001667 m3
