# Joint de dilatation en toiture terrasse chaude, accessible. Imperméabilisation avec des membranes bitumineuses

- Propriété du fichier: CYPE Ingenieros S.A.
- Format: FIEBDC-3/2016
- Logiciel: Générateur de prix de la construction. CYPE Ingenieros, S.A.
- Date: 19/06/2024
- Zone géographique: Maroc
- Devise: MAD
- Coûts indirects: 3 %
- Frais généraux: 13 %
- Bénéfice: 6 %
- TVA: 20 %

## E Enveloppe et finition extérieure

### ET Couvertures de toitures terrasses

#### ETI Points singuliers

**ETI010** m Joint de dilatation en toiture terrasse chaude, accessible. Imperméabilisation avec des membranes bitumineuses.
Joint de dilatation en toiture terrasse chaude, accessible, végétalisée, type conventionnelle, avec module à excroissances. Imperméabilisation: deux bandes adhérentes, de membrane en bitume modifié par élastomère SBS, LBM(SBS)-30-FP, avec une armature de feutre de polyester renforcé et stabilisé de 150 g/m², de surface non protégée, totalement adhérées au support avec un chalumeau, de chaque côté de la liaison, impression préalable avec émulsion bitumineuse anionique avec charges; bande de renfort de 50 cm de largeur, réalisée à partir de membrane en bitume modifié par élastomère SBS, LBM(SBS)-40-FP, avec une armature de feutre de polyester non tissé de 160 g/m², de surface non protégée, en formant un pli sans adhérer dans la zone du joint; cordon de remplissage pour joint de dilatation, de mastic avec une base bitumineuse type BH-II, de 15 mm de diamètre; et bande de finalisation de 33 cm de largeur, réalisée à partir de membrane en bitume modifié par élastomère SBS, LBM(SBS)-50/G-FP, avec une armature de feutre de polyester renforcé et stabilisé de 150 g/m², avec une autoprotection minérale de couleur verte, avec résistance à la pénétration des racines soudée à l'imperméabilisation de la toiture, en formant un pli sans adhérer dans la zone du joint, sur le cordon de remplissage.
Inclut: Nettoyage et préparation de la surface. Application de l'émulsion bitumineuse. Mise en place des bandes d'adhérence. Mise en place de la bande de renfort. Mise en place du cordon de remplissage à l'intérieur du joint. Mise en place de la bande de finalisation.
Critère pour le métré: Longueur mesurée en projection horizontale, selon documentation graphique du Projet.
Critère pour le mémoire: On mesurera, en projection horizontale, la longueur réellement exécutée selon les spécifications du Projet.

| Code | U | Désignation | Quantité | Prix | Montant |
|---|---|---|---|---|---|
| mt14iea020c | kg | Émulsion bitumineuse anionique avec charges. (matériau) | 0.18 | 45.13 | 8.123 |
| mt14lba010i | m² | Membrane en bitume modifié par élastomère SBS, LBM(SBS)-30-FP, de 3 mm d'épaisseur, masse nominale 3 kg/m², avec une armature de feutre de polyester renforcé et stabilisé de 150 g/m², de surface non protégée. Selon NF EN 13707. (matériau) | 0.6 | 58.93 | 35.358 |
| mt14lba010g | m² | Membrane en bitume modifié par élastomère SBS, LBM(SBS)-40-FP, de 3,5 mm d'épaisseur, masse nominale 4 kg/m², avec une armature de feutre de polyester non tissé de 160 g/m², de surface non protégée. Selon NF EN 13707. (matériau) | 0.525 | 94.77 | 49.754 |
| mt15sja010a | m | Cordon de remplissage pour joint de dilatation, de mastic avec une base bitumineuse type BH-II, de 15 mm de diamètre. (matériau) | 1.05 | 28.35 | 29.768 |
| mt14lga010oc | m² | Membrane en bitume modifié par élastomère SBS, LBM(SBS)-50/G-FP, de 3,5 mm d'épaisseur, masse nominale 5 kg/m², avec une armature de feutre de polyester renforcé et stabilisé de 150 g/m², avec une autoprotection minérale de couleur verte, avec résistance à la pénétration des racines. Selon NF EN 13707. (matériau) | 0.33 | 141.76 | 46.781 |
| mo029 | h | Compagnon professionnel III/CP2 poseur de membranes d'étanchéité. (main-d'œuvre) | 0.156 | 57.66 | 8.995 |
| mo067 | h | Ouvrier professionnel II/OP poseur de membranes d'étanchéité. (main-d'œuvre) | 0.156 | 51.29 | 8.001 |
| % | % | Frais de chantier des unités d'ouvrage | 2 % | 186.780 | 3.736 |
|  |  | Coûts directs |  |  | 190.516 |

Déchets:
- pose: mt14iea020c Émulsion bitumineuse anionique avec charges; facteur de déchet 0.007
- pose: mt14lba010i; facteur de déchet 0.07
- pose: mt14lba010g; facteur de déchet 0.0649432
- pose: mt15sja010a Cordon de remplissage pour joint de dilatation, de mastic avec une base bitumineuse type BH-II, de 15 mm de diamètre; facteur de déchet 0.06
- pose: mt14lga010oc; facteur de déchet 0.048016

## Ressources

**mt14iea020c** kg Émulsion bitumineuse anionique avec charges
Données techniques: Coût énergétique 31.940 MJ; Émission de CO2 0.230 kg; Code CED 17 03 02; Masse de l'élément 1 kg; Volume 0.001 m3

**mt14lba010i** m² Membrane en bitume modifié par élastomère SBS
Données techniques: Coût énergétique 176.114 MJ; Émission de CO2 4.981 kg; Code CED 17 03 02; Masse de l'élément 3 kg; Volume 0.003 m3
Déchets:
- emballage: re170203 Plastique. (composant de déchet); quantité 0.05 kg; Code CED 17 02 03; Masse de l'élément 1 kg; Volume 0.001667 m3

**mt14lba010g** m² Membrane en bitume modifié par élastomère SBS
Données techniques: Coût énergétique 233.484 MJ; Émission de CO2 6.574 kg; Code CED 17 03 02; Masse de l'élément 4 kg; Volume 0.004 m3
Déchets:
- emballage: re170203 Plastique; quantité 0.053 kg

**mt15sja010a** m Cordon de remplissage pour joint de dilatation, de mastic avec une base bitumineuse type BH-II, de 15 mm de diamètre
Données techniques: Coût énergétique 0.188 MJ; Émission de CO2 0.051 kg; Code CED 17 03 02; Masse de l'élément 0.003 kg; Volume 0.000003 m3
Déchets:
- emballage: re150101 Emballages en papier et en carton. (composant de déchet); quantité 0.058 kg; Code CED 15 01 01; Masse de l'élément 1 kg; Volume 0.001333 m3

**mt14lga010oc** m² Membrane en bitume modifié par élastomère SBS
Données techniques: Coût énergétique 291.511 MJ; Émission de CO2 8.201 kg; Code CED 17 03 02; Masse de l'élément 5 kg; Volume 0.005 m3
Déchets:
- emballage: re170203 Plastique; quantité 0.063 kg
