# Étanchéité liquide, pour la réparation de toitures architecturales, application mécanique à chaud. Système MasterSeal Roof "MBCC de Sika"

- Propriété du fichier: CYPE Ingenieros S.A.
- Format: FIEBDC-3/2016
- Logiciel: Générateur de prix de la construction. CYPE Ingenieros, S.A.
- Date: 19/06/2024
- Zone géographique: Maroc
- Devise: MAD
- Coûts indirects: 3 %
- Frais généraux: 13 %
- Bénéfice: 6 %
- TVA: 20 %

## E Enveloppe et finition extérieure

### ET Couvertures de toitures terrasses

#### ETS Systèmes

**ETS040** m² Étanchéité liquide, pour la réparation de toitures architecturales, application mécanique à chaud. Système MasterSeal Roof "MBCC de Sika".
Étanchéité liquide, pour la réparation de toitures architecturales, à revêtir, de 2 à 2,5 mm d'épaisseur totale, sur surface support en matériau bitumineux. Système MasterSeal Roof 2103 "MBCC de Sika" constitué d'imperméabilisant liquide, MasterSeal M 803 "MBCC de Sika", de couleur grise, appliqué avec un système de projection mécanique à chaud, impression préalable avec MasterSeal P 698 "MBCC de Sika", et application de MasterSeal P 691 "MBCC de Sika" comme pont d'adhérence.
Inclut: Nettoyage de la surface support. Application de la couche d'apprêt. Application de la couche d'apprêt qui agit comme pont d'adhérence. Résolution des points singuliers. Application mécanique à chaud de l'imperméabilisant.
Critère pour le métré: Surface mesurée en projection horizontale, selon documentation graphique du Projet, à partir des faces intérieures des parapets ou des acrotères qui la délimitent.
Critère pour le mémoire: On mesurera, en projection horizontale, la surface réellement exécutée selon les spécifications du Projet, à partir des faces intérieures des parapets ou des acrotères qui la délimitent.

| Code | U | Désignation | Quantité | Prix | Montant |
|---|---|---|---|---|---|
| mt15bas120n | kg | Impression incolore, MasterSeal P 698 "MBCC de Sika", à base de résine de polyuréthane monocomposant et dissolvants, à appliquer sur surface support bitumineuse (membranes d'étanchéité bitumineuses) avec râteau en caoutchouc et rouleau à poils courts. (matériau) | 0.1 | 276.55 | 27.655 |
| mt15bas120m | kg | Impression incolore, MasterSeal P 691 "MBCC de Sika", à base de résine de polyuréthane monocomposant et dissolvants, à appliquer sur PVC, EPDM, bois, polyester ou fibrociment, sur membranes projetées type MasterSeal ou comme pont d'adhérence avec râteau en caoutchouc et rouleau à poils courts. (matériau) | 0.1 | 221.54 | 22.154 |
| mt15bas160a | kg | Imperméabilisant liquide, MasterSeal M 803 "MBCC de Sika", de couleur grise, à deux composants à base de résine de polyuréthane, à appliquer par système de projection mécanique à chaud, pour former une membrane imperméable dans les toitures terrasses ou inclinées. (matériau) | 2.2 | 147.24 | 323.928 |
| mq06pyp010 | h | Machine à projeter des produits d'étanchéité liquide à haute température. (matériel) | 0.232 | 23.35 | 5.417 |
| mo032 | h | Compagnon professionnel III/CP2 poseur de produits imperméabilisants. (main-d'œuvre) | 0.293 | 57.66 | 16.894 |
| mo070 | h | Ouvrier professionnel II/OP poseur de produits imperméabilisants. (main-d'œuvre) | 0.293 | 51.29 | 15.028 |
| % | % | Frais de chantier des unités d'ouvrage | 2 % | 411.076 | 8.222 |
|  |  | Coûts directs |  |  | 419.298 |

Déchets:
- pose: mt15bas120n; facteur de déchet 0.03
- pose: mt15bas120m; facteur de déchet 0.03
- pose: mt15bas160a; facteur de déchet 0.03

## Ressources

**mt15bas120n** kg Impression incolore
Données techniques: Coût énergétique 94.263 MJ; Émission de CO2 3.778 kg; Code CED 17 09 04; Masse de l'élément 1 kg; Volume 0.000667 m3
Déchets:
- emballage: re170203 Plastique. (composant de déchet); quantité 0.003 kg; Code CED 17 02 03; Masse de l'élément 1 kg; Volume 0.001667 m3

**mt15bas120m** kg Impression incolore
Données techniques: Coût énergétique 94.263 MJ; Émission de CO2 3.778 kg; Code CED 17 09 04; Masse de l'élément 1 kg; Volume 0.000667 m3
Déchets:
- emballage: re170203 Plastique; quantité 0.003 kg

**mt15bas160a** kg Imperméabilisant liquide
Données techniques: Coût énergétique 94.263 MJ; Émission de CO2 3.778 kg; Code CED 17 09 04; Masse de l'élément 1 kg; Volume 0.000667 m3
Déchets:
- emballage: re170203 Plastique; quantité 0.003 kg
