# Panneau structural en bois, pour support continu de couverture en toiture inclinée

- Propriété du fichier: CYPE Ingenieros S.A.
- Format: FIEBDC-3/2016
- Logiciel: Générateur de prix de la construction. CYPE Ingenieros, S.A.
- Date: 19/06/2024
- Zone géographique: Maroc
- Devise: MAD
- Coûts indirects: 3 %
- Frais généraux: 13 %
- Bénéfice: 6 %
- TVA: 20 %

## E Enveloppe et finition extérieure

### EU Couvertures de toitures inclinées

#### EUF Supports de couverture

**EUF010** m² Panneau structural en bois, pour support continu de couverture en toiture inclinée.
Panneau structural de particules de bois pour usage en milieu humide, type P5, selon NF EN 312, de 2040x800 mm et 16 mm d'épaisseur, à rainure et languette sur ses quatre côtés, fixé mécaniquement sur la structure porteuse en bois; pour support continu de couverture en toiture inclinée. Comprend les clous, en acier galvanisé à haute adhérence.
Inclut: Implantation. Découpe des pièces. Fixation mécanique des pièces au support.
Critère pour le métré: Surface du versant mesurée en grandeur réelle, selon documentation graphique du Projet.
Critère pour le mémoire: On mesurera, en grandeur réelle, la surface réellement exécutée selon les spécifications du Projet.

| Code | U | Désignation | Quantité | Prix | Montant |
|---|---|---|---|---|---|
| mt08eff040bb | m² | Panneau structural de particules de bois pour usage en milieu humide, type P5, selon NF EN 312, de 2040x800 mm et 16 mm d'épaisseur, à rainure et languette sur ses quatre côtés, Euroclasse D-s2, d0 de réaction au feu, selon NF EN 13501-1, classe E1 en émission de formaldéhyde, selon NF EN 13986. (matériau) | 1.05 | 108.6 | 114.030 |
| mt07emr111d | U | Clou, de 4 mm de diamètre et 75 mm de longueur, en acier galvanisé à haute adhérence. (matériau) | 5 | 1.75 | 8.750 |
| mo017 | h | Compagnon professionnel III/CP2 menuisier bois. (main-d'œuvre) | 0.221 | 58.67 | 12.966 |
| mo058 | h | Ouvrier professionnel II/OP menuisier bois. (main-d'œuvre) | 0.221 | 51.68 | 11.421 |
| % | % | Frais de chantier des unités d'ouvrage | 2 % | 147.167 | 2.943 |
|  |  | Coûts directs |  |  | 150.110 |

Déchets:
- pose: mt08eff040bb; facteur de déchet 0.0109342

## Ressources

**mt08eff040bb** m² Panneau structural de particules de bois pour usage en milieu humide
Données techniques: Coût énergétique 381.923 MJ; Émission de CO2 4.966 kg; Code CED 17 02 01; Masse de l'élément 11.52 kg; Volume 0.010473 m3
Déchets:
- emballage: re170203 Plastique. (composant de déchet); quantité 0.027 kg; Code CED 17 02 03; Masse de l'élément 1 kg; Volume 0.001667 m3

**mt07emr111d** U Clou, de 4 mm de diamètre et 75 mm de longueur, en acier galvanisé à haute adhérence
Données techniques: Coût énergétique 4.647 MJ; Émission de CO2 0.317 kg
Déchets:
- emballage: re150101 Emballages en papier et en carton. (composant de déchet); quantité 0.09 kg; Code CED 15 01 01; Masse de l'élément 1 kg; Volume 0.001333 m3
- emballage: re170203 Plastique; quantité 0.045 kg
