# Panneau structural en bois, pour support continu de couverture en toiture inclinée

- Propriété du fichier: CYPE Ingenieros S.A.
- Format: FIEBDC-3/2016
- Logiciel: Générateur de prix de la construction. CYPE Ingenieros, S.A.
- Date: 17/09/2024
- Zone géographique: Maroc
- Devise: MAD
- Coûts indirects: 3 %
- Frais généraux: 13 %
- Bénéfice: 6 %
- TVA: 20 %

## E Enveloppe et finition extérieure

### EU Couvertures de toitures inclinées

#### EUF Supports de couverture

**EUF010** m² Panneau structural en bois, pour support continu de couverture en toiture inclinée.
Panneau structural contreplaqué en bois de pin de Monterey (Pinus radiata), pour extérieur, selon NF EN 636, de 18 mm d'épaisseur, avec bords droits, fixé mécaniquement sur la structure porteuse en bois; pour support continu de couverture en toiture inclinée. Comprend les vis autoforeuses à tête fraisée, d'acier galvanisé.
Inclut: Implantation. Découpe des pièces. Fixation mécanique des pièces au support.
Critère pour le métré: Surface du versant mesurée en grandeur réelle, selon documentation graphique du Projet.
Critère pour le mémoire: On mesurera, en grandeur réelle, la surface réellement exécutée selon les spécifications du Projet.

| Code | U | Désignation | Quantité | Prix | Montant |
|---|---|---|---|---|---|
| mt07tdm060b | m² | Panneau structural contreplaqué en bois de pin de Monterey (Pinus radiata), pour extérieur, selon NF EN 636, de 18 mm d'épaisseur, avec bords droits, Euroclasse D-s2, d0 de réaction au feu, selon NF EN 13501-1, classe E1 en émission de formaldéhyde, selon NF EN 13986. (matériau) | 1.05 | 225.26 | 236.523 |
| mt13pst110a | U | Vis autoforeuse à tête fraisée, d'acier galvanisé, de 5,5 mm de diamètre et 76 mm de longueur. (matériau) | 5 | 1.93 | 9.650 |
| mo017 | h | Compagnon professionnel III/CP2 menuisier bois. (main-d'œuvre) | 0.221 | 58.67 | 12.966 |
| mo058 | h | Ouvrier professionnel II/OP menuisier bois. (main-d'œuvre) | 0.221 | 51.68 | 11.421 |
| % | % | Frais de chantier des unités d'ouvrage | 2 % | 270.560 | 5.411 |
|  |  | Coûts directs |  |  | 275.971 |

Déchets:
- pose: mt07tdm060b; facteur de déchet 0.0070341
- pose: mt13pst110a Vis autoforeuse à tête fraisée, d'acier galvanisé, de 5,5 mm de diamètre et 76 mm de longueur; facteur de déchet 0.00475862

## Ressources

**mt07tdm060b** m² Panneau structural contreplaqué en bois de pin de Monterey (Pinus radiata)
Données techniques: Coût énergétique 244.377 MJ; Émission de CO2 0.573 kg; Code CED 17 02 01; Masse de l'élément 8.3 kg; Volume 0.007545 m3
Déchets:
- emballage: re170203 Plastique. (composant de déchet); quantité 0.033 kg; Code CED 17 02 03; Masse de l'élément 1 kg; Volume 0.001667 m3

**mt13pst110a** U Vis autoforeuse à tête fraisée, d'acier galvanisé, de 5,5 mm de diamètre et 76 mm de longueur
Données techniques: Coût énergétique 0.370 MJ; Émission de CO2 0.038 kg; Code CED 17 04 05; Masse de l'élément 0.0145 kg; Volume 0.000007 m3
Déchets:
- emballage: re150101 Emballages en papier et en carton. (composant de déchet); quantité 0.001 kg; Code CED 15 01 01; Masse de l'élément 1 kg; Volume 0.001333 m3
