# Pièces spéciales pour toiture inclinée de panneaux sandwich isolants

- Propriété du fichier: CYPE Ingenieros S.A.
- Format: FIEBDC-3/2016
- Logiciel: Générateur de prix de la construction. CYPE Ingenieros, S.A.
- Date: 17/09/2024
- Zone géographique: Maroc
- Devise: MAD
- Coûts indirects: 3 %
- Frais généraux: 13 %
- Bénéfice: 6 %
- TVA: 20 %

## E Enveloppe et finition extérieure

### EU Couvertures de toitures inclinées

#### EUL Bacs acier et panneaux sandwich

**EUL050** U Pièces spéciales pour toiture inclinée de panneaux sandwich isolants.
Entrée d'air linéaire statique, en tôle d'acier galvanisé, de 3500 mm de longueur, 600 mm de largeur, ouverture centrale de 250 mm de largeur, 350 mm de hauteur et 0,6 mm d'épaisseur, avec support métallique adaptable à la pente de la toiture, pour toiture inclinée, avec une pente supérieure à 10%. Comprend les accessoires de fixation aux panneaux sandwich.
Inclut: Implantation et mise en place des pièces spéciales sur les panneaux sandwich. Fixation des pièces aux panneaux sandwich.
Critère pour le métré: Nombre d'unités prévues, selon documentation graphique du Projet.
Critère pour le mémoire: On mesurera le nombre d'unités réellement exécutées selon les spécifications du Projet.

| Code | U | Désignation | Quantité | Prix | Montant |
|---|---|---|---|---|---|
| mt42sva920a | U | Entrée d'air linéaire statique, en tôle d'acier galvanisé, de 3500 mm de longueur, 600 mm de largeur, ouverture centrale de 250 mm de largeur, 350 mm de hauteur et 0,6 mm d'épaisseur, avec support métallique adaptable à la pente de la toiture et accessoires de fixation. (matériau) | 1 | 2568.15 | 2568.150 |
| mo051 | h | Compagnon professionnel III/CP2 monteur de parois industrielles. (main-d'œuvre) | 0.602 | 59.53 | 35.837 |
| mo098 | h | Ouvrier professionnel II/OP monteur de parois industrielles. (main-d'œuvre) | 0.602 | 51.29 | 30.877 |
| % | % | Frais de chantier des unités d'ouvrage | 2 % | 2634.864 | 52.697 |
|  |  | Coûts directs |  |  | 2687.561 |
