# Couverture de plaques en polyester

- Propriété du fichier: CYPE Ingenieros S.A.
- Format: FIEBDC-3/2016
- Logiciel: Générateur de prix de la construction. CYPE Ingenieros, S.A.
- Date: 19/06/2024
- Zone géographique: Maroc
- Devise: MAD
- Coûts indirects: 3 %
- Frais généraux: 13 %
- Bénéfice: 6 %
- TVA: 20 %

## E Enveloppe et finition extérieure

### EU Couvertures de toitures inclinées

#### EUP Plaques de polyester

**EUP010** m² Couverture de plaques en polyester.
Couverture de plaques translucides trapézoïdales de polyester, couleur marron RAL 8012, de 10 mm d'épaisseur, mises en place avec un recouvrement de la plaque supérieure de 150 mm et un recouvrement latéral d'un trapèze et fixées mécaniquement sur ossature légère métallique ou en bois, sur une toiture inclinée, avec une pente supérieure à 10%. Comprend les accessoires de fixation des plaques.
Critère d'évaluation économique: Le prix ne comprend pas la surface support.
Inclut: Implantation des plaques par versant. Mise en place des pièces pour l'appui des plaques. Découpe, préparation et mise en place des plaques. Fixation mécanique des plaques.
Critère pour le métré: Surface mesurée en grandeur nature, selon documentation graphique du Projet.
Critère pour le mémoire: On mesurera, en grandeur réelle, la surface réellement exécutée selon les spécifications du Projet.

| Code | U | Désignation | Quantité | Prix | Montant |
|---|---|---|---|---|---|
| mt13lpo130b | m² | Plaque translucide trapézoïdale de polyester, couleur marron RAL 8012, de 10 mm d'épaisseur. (matériau) | 1.06 | 166.53 | 176.522 |
| mt13lpo140c | U | Kit d'accessoires de fixation, pour plaques de polyester, dans les toitures inclinées, constitué de pièces de polypropylène pour l'appui de plaque trapézoïdale, avec le même profil des nervures, pièces d'acier inoxydable avec rondelle en EPDM pour placer sur la partie supérieure de la plaque et assurer l'étanchéité de la fixation et vis autoformeuses. (matériau) | 0.25 | 513.13 | 128.283 |
| mo051 | h | Compagnon professionnel III/CP2 monteur de parois industrielles. (main-d'œuvre) | 0.108 | 59.53 | 6.429 |
| mo098 | h | Ouvrier professionnel II/OP monteur de parois industrielles. (main-d'œuvre) | 0.108 | 51.29 | 5.539 |
| % | % | Frais de chantier des unités d'ouvrage | 2 % | 316.773 | 6.335 |
|  |  | Coûts directs |  |  | 323.108 |

## Ressources

**mt13lpo130b** m² Plaque translucide trapézoïdale de polyester, couleur marron RAL 8012, de 10 mm d'épaisseur
Données techniques: Coût énergétique 94.762 MJ; Émission de CO2 4.128 kg
Déchets:
- emballage: re150101 Emballages en papier et en carton. (composant de déchet); quantité 0.06 kg; Code CED 15 01 01; Masse de l'élément 1 kg; Volume 0.001333 m3
