# Arête de tuile en terre cuite

- Propriété du fichier: CYPE Ingenieros S.A.
- Format: FIEBDC-3/2016
- Logiciel: Générateur de prix de la construction. CYPE Ingenieros, S.A.
- Date: 19/06/2024
- Zone géographique: Maroc
- Devise: MAD
- Coûts indirects: 3 %
- Frais généraux: 13 %
- Bénéfice: 6 %
- TVA: 20 %

## E Enveloppe et finition extérieure

### EU Couvertures de toitures inclinées

#### EUU Noues et arêtiers

**EUU020** m Arête de tuile en terre cuite.
Réalisation d'une arête avec tuiles faîtières/d'arêtier en terre cuite, finition avec engobe couleur rouge, 44x28,5x10,5 cm, pour tuiles romanes, posées avec du mortier de ciment, confectionné sur chantier, dosage 1:6. Comprend les recouvrements.
Inclut: Mise en place des tuiles avec du mortier.
Critère pour le métré: Longueur mesurée en grandeur réelle, selon documentation graphique du Projet.
Critère pour le mémoire: On mesurera, en grandeur réelle, la longueur réellement exécutée selon les spécifications du Projet.

| Code | U | Désignation | Quantité | Prix | Montant |
|---|---|---|---|---|---|
| mt13tmb011lm | U | Tuile faîtière/d'arêtier en terre cuite, finition avec engobe couleur rouge, 44x28,5x10,5 cm, pour tuiles romanes, selon NF EN 1304. (matériau) | 2.9 | 127.82 | 370.678 |
| mt08aaa010a | m³ | Eau. (matériau) | 0.006 | 17.79 | 0.107 |
| mt01arg005a | t | Sable de carrière, pour mortier confectionné sur le chantier. (matériau) | 0.049 | 190.71 | 9.345 |
| mt08cem000a | kg | Ciment gris en sacs. (matériau) | 7.5 | 1.29 | 9.675 |
| mq06hor010 | h | Bétonnière électrique avec une capacité de gâchage de 160 l. (matériel) | 0.024 | 30.11 | 0.723 |
| mo020 | h | Compagnon professionnel III/CP2 construction. (main-d'œuvre) | 0.333 | 57.66 | 19.201 |
| mo112 | h | Ouvrier d'exécution I/OE2 construction. (main-d'œuvre) | 0.441 | 49.88 | 21.997 |
| % | % | Frais de chantier des unités d'ouvrage | 2 % | 431.726 | 8.635 |
|  |  | Coûts directs |  |  | 440.361 |

Déchets:
- pose: mt13tmb011lm; facteur de déchet 0.0196
- pose: mt01arg005a Sable de carrière, pour mortier confectionné sur le chantier; facteur de déchet 0.00501329
- pose: mt08cem000a Ciment gris en sacs; facteur de déchet 0.00756

## Ressources

**mt13tmb011lm** U Tuile faîtière/d'arêtier en terre cuite
Données techniques: Coût énergétique 13.215 MJ; Émission de CO2 0.684 kg; Code CED 17 01 03; Masse de l'élément 3.4 kg; Volume 0.00272 m3
Déchets:
- emballage: re170201 Bois. (composant de déchet); quantité 0.003 kg; Code CED 17 02 01; Masse de l'élément 1 kg; Volume 0.000909 m3
- emballage: re170203 Plastique. (composant de déchet); quantité 0.002 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg
