# Avant-toit décoratif

- Propriété du fichier: CYPE Ingenieros S.A.
- Format: FIEBDC-3/2016
- Logiciel: Générateur de prix de la construction. CYPE Ingenieros, S.A.
- Date: 19/06/2024
- Zone géographique: Maroc
- Devise: MAD
- Coûts indirects: 3 %
- Frais généraux: 13 %
- Bénéfice: 6 %
- TVA: 20 %

## E Enveloppe et finition extérieure

### EU Couvertures de toitures inclinées

#### EUV Avant-toit

**EUV010** m Avant-toit décoratif.
Avant-toit décoratif, constitué de modillons en bois de 80x10x15 cm, posés avec du mortier de ciment, confectionné sur chantier, dosage 1:6 avec une séparation de 50 cm, panneaux creux en terre cuite à rainure et languette de 50x20x4 cm et dalle de compression de 3 cm d'épaisseur avec le même mortier, et application manuelle de deux couches de vernis synthétique pour extérieur, à pore fermé, incolore, finition satinée, à base de résines alkydes sur le bois, après l'application d'une couche d'impression étanche pour intérieur et extérieur, formulée avec résines alkydes et pigments sélectionnés.
Critère d'évaluation économique: Le prix ne comprend pas le garnissage des tuiles de l'avant-toit.
Inclut: Implantation et tracé sur le plancher des éléments composant l'avant-toit. Pose des modillons. Réalisation d'un panneau. Coulage, extension et réglage de la couche de mortier de régularisation. Application de la couche d'apprêt. Application des couches de finition.
Critère pour le métré: Longueur du bord versant, mesurée à sa face extérieure, selon documentation graphique du Projet.
Critère pour le mémoire: On mesurera, par son plus grand développement linéaire, la longueur réellement exécutée selon les spécifications du Projet.

| Code | U | Désignation | Quantité | Prix | Montant |
|---|---|---|---|---|---|
| mt13anm010 | U | Modillon en bois, 80x10x15 cm. (matériau) | 2.15 | 117.56 | 252.754 |
| mt04lcg010a | U | Brique creuse en terre cuite (súper mahón), à revêtir, 50x20x4 cm, pour utilisation en maçonnerie protégée (pièce en P), densité 845 kg/m³, selon NF EN 771-1. (matériau) | 4 | 5.23 | 20.920 |
| mt07emr111a | U | Clou, de 4 mm de diamètre et 40 mm de longueur, en acier galvanisé à haute adhérence. (matériau) | 2 | 1.05 | 2.100 |
| mt08aaa010a | m³ | Eau. (matériau) | 0.01 | 17.79 | 0.178 |
| mt01arg005a | t | Sable de carrière, pour mortier confectionné sur le chantier. (matériau) | 0.074 | 190.71 | 14.113 |
| mt08cem000a | kg | Ciment gris en sacs. (matériau) | 22.5 | 1.29 | 29.025 |
| mt08adt010 | kg | Adjuvant hydrofuge pour imperméabilisation des mortiers ou des bétons. (matériau) | 0.45 | 14.23 | 6.404 |
| mt27plj010a | l | Impression étanche pour intérieur et extérieur, formulée avec résines alkydes et pigments sélectionnés, couleur blanche, à appliquer à la brosse, au rouleau ou au pistolet, avec un contenu de substances organiques volatiles (VOC) < 350 g/l, à appliquer à la brosse, au rouleau ou au pistolet. (matériau) | 0.19 | 179.86 | 34.173 |
| mt27bsj010a | l | Vernis synthétique pour extérieur, à pore fermé, incolore, finition satinée, à base de résines alkydes, avec résistance aux rayons UV, à appliquer à la brosse, au rouleau ou au pistolet. (matériau) | 0.09 | 171.09 | 15.398 |
| mq06hor010 | h | Bétonnière électrique avec une capacité de gâchage de 160 l. (matériel) | 0.046 | 30.11 | 1.385 |
| mo020 | h | Compagnon professionnel III/CP2 construction. (main-d'œuvre) | 0.804 | 57.66 | 46.359 |
| mo077 | h | Ouvrier professionnel II/OP construction. (main-d'œuvre) | 1.286 | 51.29 | 65.959 |
| mo038 | h | Compagnon professionnel III/CP2 peintre. (main-d'œuvre) | 0.31 | 57.66 | 17.875 |
| % | % | Frais de chantier des unités d'ouvrage | 2 % | 506.643 | 10.133 |
|  |  | Coûts directs |  |  | 516.776 |

Déchets:
- pose: mt04lcg010a; facteur de déchet 0.0126
- pose: mt01arg005a Sable de carrière, pour mortier confectionné sur le chantier; facteur de déchet 0.00501329
- pose: mt08cem000a Ciment gris en sacs; facteur de déchet 0.00756
- pose: mt08adt010 Adjuvant hydrofuge pour imperméabilisation des mortiers ou des bétons; facteur de déchet 0.055
- pose: mt27plj010a; facteur de déchet 0.03
- pose: mt27bsj010a; facteur de déchet 0.0275

## Ressources

**mt04lcg010a** U Brique creuse en terre cuite (súper mahón)
Données techniques: Coût énergétique 11.458 MJ; Émission de CO2 0.717 kg; Code CED 17 01 02; Masse de l'élément 3.1 kg; Volume 0.00248 m3
Déchets:
- emballage: re170201 Bois. (composant de déchet); quantité 0.017 kg; Code CED 17 02 01; Masse de l'élément 1 kg; Volume 0.000909 m3
- emballage: re170203 Plastique. (composant de déchet); quantité 0.001 kg; Code CED 17 02 03; Masse de l'élément 1 kg; Volume 0.001667 m3

**mt07emr111a** U Clou, de 4 mm de diamètre et 40 mm de longueur, en acier galvanisé à haute adhérence
Données techniques: Coût énergétique 4.647 MJ; Émission de CO2 0.317 kg
Déchets:
- emballage: re150101 Emballages en papier et en carton. (composant de déchet); quantité 0.09 kg; Code CED 15 01 01; Masse de l'élément 1 kg; Volume 0.001333 m3
- emballage: re170203 Plastique; quantité 0.045 kg

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton; quantité 0.014 kg
- emballage: re170201 Bois; quantité 0.001 kg
- emballage: re170203 Plastique; quantité 0.003 kg

**mt08adt010** kg Adjuvant hydrofuge pour imperméabilisation des mortiers ou des bétons
Données techniques: Coût énergétique 71.130 MJ; Émission de CO2 2.824 kg; Code CED 17 09 04; Masse de l'élément 1 kg; Volume 0.000667 m3
Déchets:
- emballage: re170203 Plastique; quantité 0.032 kg

**mt27plj010a** l Impression étanche pour intérieur et extérieur
Données techniques: Coût énergétique 105.769 MJ; Émission de CO2 4.071 kg; Code CED 17 09 04; Masse de l'élément 1.36 kg; Volume 0.000907 m3
Déchets:
- emballage: re150104 Emballages métalliques. (composant de déchet); quantité 0.064 kg; Code CED 15 01 04; Masse de l'élément 1 kg; Volume 0.001667 m3

**mt27bsj010a** l Vernis synthétique pour extérieur
Données techniques: Coût énergétique 29.798 MJ; Émission de CO2 1.768 kg; Code CED 08 01 11; Masse de l'élément 0.92 kg; Volume 0.001022 m3
Déchets:
- emballage: re150104 Emballages métalliques; quantité 0.057 kg
