# Pièces spéciales pour toiture inclinée de zinc

- Propriété du fichier: CYPE Ingenieros S.A.
- Format: FIEBDC-3/2016
- Logiciel: Générateur de prix de la construction. CYPE Ingenieros, S.A.
- Date: 19/06/2024
- Zone géographique: Maroc
- Devise: MAD
- Coûts indirects: 3 %
- Frais généraux: 13 %
- Bénéfice: 6 %
- TVA: 20 %

## E Enveloppe et finition extérieure

### EU Couvertures de toitures inclinées

#### EUZ Bacs en zinc

**EUZ030** U Pièces spéciales pour toiture inclinée de zinc.
Chatière de ventilation demi-ronde, en zinc, finition naturelle, selon NF EN 14783, de 0,70 mm d'épaisseur, 250 mm de largeur et 260 mm de longueur, surface des ouvertures de ventilation de 85 cm², pour toiture inclinée. Mise en place: par soudure.
Inclut: Implantation et mise en place des pièces spéciales. Fixation par soudure.
Critère pour le métré: Nombre d'unités prévues, selon documentation graphique du Projet.
Critère pour le mémoire: On mesurera le nombre d'unités réellement exécutées selon les spécifications du Projet.

| Code | U | Désignation | Quantité | Prix | Montant |
|---|---|---|---|---|---|
| mt42sva930a | U | Chatière de ventilation demi-ronde, en zinc, finition naturelle, selon NF EN 14783, de 0,7 mm d'épaisseur, 250 mm de largeur et 260 mm de longueur, surface des ouvertures de ventilation de 85 cm², pour toiture inclinée, à placer sur site par soudure. (matériau) | 1 | 832.66 | 832.660 |
| mq08sol020 | h | Équipement et éléments auxiliaires pour soudure électrique. (matériel) | 0.012 | 29.89 | 0.359 |
| mo019 | h | Compagnon professionnel III/CP2 soudeur. (main-d'œuvre) | 0.012 | 58.54 | 0.702 |
| mo051 | h | Compagnon professionnel III/CP2 monteur de parois industrielles. (main-d'œuvre) | 0.241 | 59.53 | 14.347 |
| mo098 | h | Ouvrier professionnel II/OP monteur de parois industrielles. (main-d'œuvre) | 0.12 | 51.29 | 6.155 |
| % | % | Frais de chantier des unités d'ouvrage | 2 % | 854.223 | 17.084 |
|  |  | Coûts directs |  |  | 871.307 |
