# Pièces spéciales pour toiture inclinée de zinc

- Propriété du fichier: CYPE Ingenieros S.A.
- Format: FIEBDC-3/2016
- Logiciel: Générateur de prix de la construction. CYPE Ingenieros, S.A.
- Date: 19/06/2024
- Zone géographique: Maroc
- Devise: MAD
- Coûts indirects: 3 %
- Frais généraux: 13 %
- Bénéfice: 6 %
- TVA: 20 %

## E Enveloppe et finition extérieure

### EU Couvertures de toitures inclinées

#### EUZ Bacs en zinc

**EUZ030** U Pièces spéciales pour toiture inclinée de zinc.
Chatière de ventilation triangulaire, en zinc, finition prépatinée, couleur noire, selon NF EN 14783, de 0,70 mm d'épaisseur, 250 mm de largeur et 260 mm de longueur, surface des ouvertures de ventilation de 85 cm², pour toiture inclinée. Mise en place: par soudure.
Inclut: Implantation et mise en place des pièces spéciales. Fixation par soudure.
Critère pour le métré: Nombre d'unités prévues, selon documentation graphique du Projet.
Critère pour le mémoire: On mesurera le nombre d'unités réellement exécutées selon les spécifications du Projet.

| Code | U | Désignation | Quantité | Prix | Montant |
|---|---|---|---|---|---|
| mt42sva940f | U | Chatière de ventilation triangulaire, en zinc, finition prépatinée, couleur noire, selon NF EN 14783, de 0,7 mm d'épaisseur, 250 mm de largeur et 260 mm de longueur, surface des ouvertures de ventilation de 85 cm², pour toiture inclinée, à placer sur site par soudure. (matériau) | 1 | 1016.17 | 1016.170 |
| mq08sol020 | h | Équipement et éléments auxiliaires pour soudure électrique. (matériel) | 0.012 | 29.89 | 0.359 |
| mo019 | h | Compagnon professionnel III/CP2 soudeur. (main-d'œuvre) | 0.012 | 58.54 | 0.702 |
| mo051 | h | Compagnon professionnel III/CP2 monteur de parois industrielles. (main-d'œuvre) | 0.241 | 59.53 | 14.347 |
| mo098 | h | Ouvrier professionnel II/OP monteur de parois industrielles. (main-d'œuvre) | 0.12 | 51.29 | 6.155 |
| % | % | Frais de chantier des unités d'ouvrage | 2 % | 1037.733 | 20.755 |
|  |  | Coûts directs |  |  | 1058.488 |
