# Serrure avec clé pour porte vitrée en verre trempé

- Propriété du fichier: CYPE Ingenieros S.A.
- Format: FIEBDC-3/2016
- Logiciel: Générateur de prix de la construction. CYPE Ingenieros, S.A.
- Date: 12/06/2025
- Zone géographique: Maroc
- Devise: MAD
- Coûts indirects: 3 %
- Frais généraux: 13 %
- Bénéfice: 6 %
- TVA: 20 %

## E Enveloppe et finition extérieure

### EV Vitrages

#### EVP Portes vitrées

**EVP020** U Serrure avec clé pour porte vitrée en verre trempé.
Serrure avec clé pour porte vitrée en verre trempé, en acier inoxydable AISI 304, fixée avec des vis.
Inclut: Implantation. Mise en place et fixation de la serrure.
Critère pour le métré: Nombre d'unités prévues, selon documentation graphique du Projet.
Critère pour le mémoire: On mesurera le nombre d'unités réellement exécutées selon les spécifications du Projet.

| Code | U | Désignation | Quantité | Prix | Montant |
|---|---|---|---|---|---|
| mt21vts020 | U | Serrure avec clé pour porte vitrée, en acier inoxydable AISI 304, y compris les vis. (matériau) | 1 | 1413.4 | 1413.400 |
| mo011 | h | Compagnon professionnel III/CP2 monteur. (main-d'œuvre) | 0.373 | 64.2 | 23.947 |
| mo080 | h | Ouvrier professionnel II/OP monteur. (main-d'œuvre) | 0.087 | 55.31 | 4.812 |
| % | % | Frais de chantier des unités d'ouvrage | 2 % | 1442.159 | 28.843 |
|  |  | Coûts directs |  |  | 1471.002 |

## Ressources

**mt21vts020** U Serrure avec clé pour porte vitrée, en acier inoxydable AISI 304, y compris les vis
Données techniques: Coût énergétique 49.565 MJ; Émission de CO2 7.343 kg
Déchets:
- emballage: re150101 Emballages en papier et en carton. (composant de déchet); quantité 0.075 kg; Code CED 15 01 01; Masse de l'élément 1 kg; Volume 0.001333 m3
