# Vitrage en verre feuilleté de sécurité, pare-balles

- Propriété du fichier: CYPE Ingenieros S.A.
- Format: FIEBDC-3/2016
- Logiciel: Générateur de prix de la construction. CYPE Ingenieros, S.A.
- Date: 19/06/2024
- Zone géographique: Maroc
- Devise: MAD
- Coûts indirects: 3 %
- Frais généraux: 13 %
- Bénéfice: 6 %
- TVA: 20 %

## E Enveloppe et finition extérieure

### EV Vitrages

#### EVS Feuilletés

**EVS030** m² Vitrage en verre feuilleté de sécurité, pare-balles.
Vitrage en verre feuilleté de sécurité, pare-balle, de 32 mm d'épaisseur, incolore, classe de résistance SG1-S, selon NF EN 1063, fixation sur menuiserie avec profilé continu en néoprène.
Inclut: Mise en place du profilé de néoprène dans le périmètre de la vitre. Mise en place de la vitre dans le cadre. Signalisation des vantaux.
Critère pour le métré: Surface de la menuiserie à vitrer, selon documentation graphique du Projet, en incluant dans chaque vantail de verre les dimensions du châssis.
Critère pour le mémoire: On mesurera la surface réellement exécutée selon les spécifications du Projet, en additionnant, pour chacune des pièces, la surface résultant de l'arrondissement par excès de chacune de ses arêtes à des multiples de 30 mm.

| Code | U | Désignation | Quantité | Prix | Montant |
|---|---|---|---|---|---|
| mt21ves030og | m² | Verre feuilleté de sécurité, pare-balle, de 32 mm d'épaisseur, incolore, classe de résistance SG1-S, selon NF EN 1063. Selon NF EN ISO 12543-2 et NF EN 14449. (matériau) | 1.006 | 7029.32 | 7071.496 |
| mt21vva025 | m | Profilé continu en néoprène pour la mise en place du vitrage. (matériau) | 3.334 | 10.23 | 34.107 |
| mt21vva021 | U | Produits complémentaires pour la mise en place de verres. (matériau) | 1 | 14.33 | 14.330 |
| mo055 | h | Compagnon professionnel III/CP2 vitrier. (main-d'œuvre) | 0.622 | 57.47 | 35.746 |
| mo110 | h | Ouvrier professionnel II/OP vitrier. (main-d'œuvre) | 0.622 | 55.29 | 34.390 |
| % | % | Frais de chantier des unités d'ouvrage | 2 % | 7190.069 | 143.801 |
|  |  | Coûts directs |  |  | 7333.870 |

Déchets:
- pose: mt21ves030og; facteur de déchet 0.0055
- pose: mt21vva025 Profilé continu en néoprène pour la mise en place du vitrage; facteur de déchet 0.06

## Ressources

**mt21ves030og** m² Verre feuilleté de sécurité
Données techniques: Coût énergétique 1122.846 MJ; Émission de CO2 84.037 kg; Code CED 17 02 02; Masse de l'élément 75 kg; Volume 0.075 m3
Déchets:
- emballage: re170604 Matériaux d'isolation distincts de ceux spécifiés dans les codes 17 06 01 et 17 06 03. (composant de déchet); quantité 0.016 kg; Code CED 17 06 04; Masse de l'élément 1 kg; Volume 0.001667 m3

**mt21vva025** m Profilé continu en néoprène pour la mise en place du vitrage
Données techniques: Coût énergétique 1.286 MJ; Émission de CO2 0.034 kg; Code CED 17 02 03; Masse de l'élément 0.0099 kg; Volume 0.000017 m3
Déchets:
- emballage: re170203 Plastique. (composant de déchet); quantité 0.001 kg; Code CED 17 02 03; Masse de l'élément 1 kg; Volume 0.001667 m3
