# Paroi intérieure avec panneaux de sectorisation

- Propriété du fichier: CYPE Ingenieros S.A.
- Format: FIEBDC-3/2016
- Logiciel: Générateur de prix de la construction. CYPE Ingenieros, S.A.
- Date: 19/06/2024
- Zone géographique: Maroc
- Devise: MAD
- Coûts indirects: 3 %
- Frais généraux: 13 %
- Bénéfice: 6 %
- TVA: 20 %

## F Aménagements et finitions

### FC Cloisons

#### FCP Panneaux sandwich isolants

**FCP010** m² Paroi intérieure avec panneaux de sectorisation.
Paroi intérieure avec panneaux à rainure et languette de sectorisation acoustiques en acier galvanisé avec isolation incorporée, de 100 mm d'épaisseur et 1150 mm de largeur, constitués de côté extérieur en tôle micro-nervurée finition prélaqué, RC3 et RUV2, selon NF EN 10169, de 0,5 mm d'épaisseur, âme isolante de laine de roche de densité moyenne 120 kg/m³ et côté intérieur en tôle nervurée finition prélaqué, de 0,5 mm d'épaisseur, avec perforations de 3 mm de diamètre, conductivité thermique 0,37 W/(mK), Euroclasse A2-s1, d0 de réaction au feu selon NF EN 13501-1, résistance au feu EI 120 selon NF EN 1366-1, avec 36 dB d'indice global de réduction acoustique, Rw, fournissant une réduction du niveau global pondéré de pression au bruit aérien de 36,1 dBA et coefficient d'absorption acoustique moyen 0,85, selon NF EN ISO 354. Comprend les accessoires de fixation des panneaux et le silicone neutre oxymique pour le scellement des joints.
Critère d'évaluation économique: Le prix ne comprend pas la résolution des rencontres et des points singuliers.
Inclut: Implantation des panneaux. Mise en place et fixation des panneaux. Scellement des joints.
Critère pour le métré: Surface mesurée selon documentation graphique du Projet, sans dupliquer les coins ni les rencontres, en déduisant les ouvertures de surface supérieure à 3 m².
Critère pour le mémoire: On mesurera la surface réellement exécutée selon les spécifications du Projet, sans dupliquer les coins ni les rencontres, en déduisant les ouvertures de surface supérieure à 3 m².

| Code | U | Désignation | Quantité | Prix | Montant |
|---|---|---|---|---|---|
| mt12ppa021ka | m² | Panneau à rainure et languette de sectorisation acoustique en acier galvanisé avec isolation incorporée, de 100 mm d'épaisseur et 1150 mm de largeur, constitué de côté extérieur en tôle micro-nervurée finition prélaqué, RC3 et RUV2, selon NF EN 10169, de 0,5 mm d'épaisseur, âme isolante de laine de roche de densité moyenne 120 kg/m³ et côté intérieur en tôle nervurée finition prélaqué, de 0,5 mm d'épaisseur, avec perforations de 3 mm de diamètre, conductivité thermique 0,37 W/(mK), Euroclasse A2-s1, d0 de réaction au feu selon NF EN 13501-1, résistance au feu EI 120 selon NF EN 1366-1, avec 36 dB d'indice global de réduction acoustique, Rw, fournissant une réduction du niveau global pondéré de pression au bruit aérien de 36,1 dBA et coefficient d'absorption acoustique moyen 0,85, selon NF EN ISO 354. (matériau) | 1.05 | 619.13 | 650.087 |
| mt12ppa100b | U | Kit d'accessoires de fixation, pour panneaux sandwich isolants, dans des cloisons. (matériau) | 0.2 | 110.28 | 22.056 |
| mt21qui025a | U | Cartouche de 300 ml de silicone neutre oxymique, incolore, Euroclasse B-s3, d0 de réaction au feu, selon NF EN 13501-1, dureté Shore A approchée de 22, selon NF EN ISO 868 et reprise élastique >=90%, selon NF EN ISO 7389. (matériau) | 0.1 | 49.34 | 4.934 |
| mo053 | h | Compagnon professionnel III/CP2 plaquiste. (main-d'œuvre) | 0.438 | 59.53 | 26.074 |
| mo100 | h | Ouvrier professionnel II/OP plaquiste. (main-d'œuvre) | 0.438 | 51.29 | 22.465 |
| % | % | Frais de chantier des unités d'ouvrage | 2 % | 725.616 | 14.512 |
|  |  | Coûts directs |  |  | 740.128 |

Déchets:
- pose: mt12ppa021ka; facteur de déchet 0.0072
- pose: mt21qui025a; facteur de déchet 0.06

## Ressources

**mt12ppa021ka** m² Panneau à rainure et languette de sectorisation acoustique en acier galvanisé avec isolation incorporée
Données techniques: Coût énergétique 394.172 MJ; Émission de CO2 39.342 kg; Code CED 17 04 05; Masse de l'élément 20.2 kg; Volume 0.009619 m3
Déchets:
- emballage: re170203 Plastique. (composant de déchet); quantité 0.032 kg; Code CED 17 02 03; Masse de l'élément 1 kg; Volume 0.001667 m3

**mt21qui025a** U Cartouche de 300 ml de silicone neutre oxymique
Données techniques: Coût énergétique 87.088 MJ; Émission de CO2 3.667 kg; Code CED 17 09 04; Masse de l'élément 0.45 kg; Volume 0.0003 m3
Déchets:
- emballage: re170203 Plastique; quantité 0.1 kg
