# Profilé pour joint de fractionnement, en acier inoxydable

- Propriété du fichier: CYPE Ingenieros S.A.
- Format: FIEBDC-3/2016
- Logiciel: Générateur de prix de la construction. CYPE Ingenieros, S.A.
- Date: 19/06/2024
- Zone géographique: Maroc
- Devise: MAD
- Coûts indirects: 3 %
- Frais généraux: 13 %
- Bénéfice: 6 %
- TVA: 20 %

## F Aménagements et finitions

### FE Éléments complémentaires de finitions

#### FEP Profilés décoratifs

**FEP140** m Profilé pour joint de fractionnement, en acier inoxydable.
Profilé en L pour joints de partage, en acier inoxydable AISI 304, de 25 mm de largeur, 25 mm de hauteur et 1 mm d'épaisseur.
Inclut: Préparation de la surface support. Implantation. Découpe et préparation. Nivellement. Mise en place et fixation. Nettoyage final.
Critère pour le métré: Longueur mesurée selon documentation graphique du Projet. Le métré par casses et découpes n'a pas été augmenté, puisque 5% de pièces de plus ont été considérées dans la décomposition.
Critère pour le mémoire: On mesurera la longueur réellement exécutée selon les spécifications du Projet.

| Code | U | Désignation | Quantité | Prix | Montant |
|---|---|---|---|---|---|
| mt18jpc091jj | m | Profilé en L pour joints de partage, en acier inoxydable AISI 304, de 25 mm de largeur, 25 mm de hauteur et 1 mm d'épaisseur. (matériau) | 1.05 | 117.55 | 123.428 |
| mo023 | h | Compagnon professionnel III/CP2 carreleur en revêtements de sols. (main-d'œuvre) | 0.065 | 57.66 | 3.748 |
| % | % | Frais de chantier des unités d'ouvrage | 2 % | 127.176 | 2.544 |
|  |  | Coûts directs |  |  | 129.720 |

Déchets:
- pose: mt18jpc091jj; facteur de déchet 0.0045

## Ressources

**mt18jpc091jj** m Profilé en L pour joints de partage
Données techniques: Coût énergétique 63.157 MJ; Émission de CO2 9.208 kg; Code CED 17 04 05; Masse de l'élément 1.31 kg; Volume 0.000624 m3
Déchets:
- emballage: re170203 Plastique. (composant de déchet); quantité 0.008 kg; Code CED 17 02 03; Masse de l'élément 1 kg; Volume 0.001667 m3
