# Profilé d'angle autoadhésif, en aluminium

- Propriété du fichier: CYPE Ingenieros S.A.
- Format: FIEBDC-3/2016
- Logiciel: Générateur de prix de la construction. CYPE Ingenieros, S.A.
- Date: 19/06/2024
- Zone géographique: Maroc
- Devise: MAD
- Coûts indirects: 3 %
- Frais généraux: 13 %
- Bénéfice: 6 %
- TVA: 20 %

## F Aménagements et finitions

### FE Éléments complémentaires de finitions

#### FEP Profilés décoratifs

**FEP030** m Profilé d'angle autoadhésif, en aluminium.
Profilé autoadhésif en L, pour la protection de coins extérieurs dans les revêtements, en aluminium anodisé, avec ailes de 23x23 mm de longueur et 2 mm d'épaisseur.
Inclut: Préparation de la surface support. Implantation. Découpe et préparation. Mise en place et fixation.
Critère pour le métré: Longueur mesurée selon documentation graphique du Projet. Le métré par casses et découpes n'a pas été augmenté, puisque 5% de pièces de plus ont été considérées dans la décomposition.
Critère pour le mémoire: On mesurera la longueur réellement exécutée selon les spécifications du Projet.

| Code | U | Désignation | Quantité | Prix | Montant |
|---|---|---|---|---|---|
| mt18jpc110a | m | Profilé autoadhésif en L, pour la protection de coins extérieurs dans les revêtements, en aluminium anodisé, avec ailes de 23x23 mm de longueur et 2 mm d'épaisseur. (matériau) | 1.05 | 94.48 | 99.204 |
| mo024 | h | Compagnon professionnel III/CP2 carreleur en revêtements muraux. (main-d'œuvre) | 0.065 | 57.66 | 3.748 |
| % | % | Frais de chantier des unités d'ouvrage | 2 % | 102.952 | 2.059 |
|  |  | Coûts directs |  |  | 105.011 |

Déchets:
- pose: mt18jpc110a; facteur de déchet 0.048

## Ressources

**mt18jpc110a** m Profilé autoadhésif en L
Données techniques: Coût énergétique 29.059 MJ; Émission de CO2 2.184 kg; Code CED 17 04 02; Masse de l'élément 0.25 kg; Volume 0.000167 m3
Déchets:
- emballage: re170203 Plastique. (composant de déchet); quantité 0.005 kg; Code CED 17 02 03; Masse de l'élément 1 kg; Volume 0.001667 m3
