# Isolation acoustique au bruit aérien et au bruit de choc sous des planchers en bois massif ou en bois laminé, avec des membranes de polyéthylène

- Propriété du fichier: CYPE Ingenieros S.A.
- Format: FIEBDC-3/2016
- Logiciel: Générateur de prix de la construction. CYPE Ingenieros, S.A.
- Date: 07/11/2024
- Zone géographique: Maroc
- Devise: MAD
- Coûts indirects: 3 %
- Frais généraux: 13 %
- Bénéfice: 6 %
- TVA: 20 %

## F Aménagements et finitions

### FI Isolations intérieures

#### FIP Parquets flottants

**FIP030** m² Isolation acoustique au bruit aérien et au bruit de choc sous des planchers en bois massif ou en bois laminé, avec des membranes de polyéthylène.
Isolation acoustique au bruit aérien et au bruit de choc sous des planchers en bois massif ou en bois laminé, avec membranes de polyéthylène haute densité, à cellules fermées et étanches, pour isolation au bruit de choc, revêtues sur une de leurs faces avec un film en polyéthylène qui agit comme pare-vapeur, de 2,5 mm d'épaisseur et désolidarisation périmétrique réalisée avec. Mise en place: face à face. Comprend le ruban viscoélastique autoadhésif, pour le scellement des joints.
Critère d'évaluation économique: Le prix ne comprend pas le plancher en bois ou laminé.
Inclut: Nettoyage et préparation de la surface support. Mise en place de l'isolant sur la surface support. Découpe de l'isolant. Scellement des joints et des liaisons.
Critère pour le métré: Surface mesurée selon documentation graphique du Projet.
Critère pour le mémoire: On mesurera la surface réellement exécutée selon les spécifications du Projet.

| Code | U | Désignation | Quantité | Prix | Montant |
|---|---|---|---|---|---|
| mt16pnc040a | m² | Film de polyéthylène haute densité, à cellules fermées et étanches, pour isolation au bruit de choc, revêtue sur une de ses faces avec un film en polyéthylène qui agit comme pare-vapeur, de 2,5 mm d'épaisseur; fournissant une réduction du niveau global de pression au bruit de choc de 17 dB et 6 m d'épaisseur de la couche d'air équivalente à la diffusion de la vapeur d'eau, selon NF EN 1931. (matériau) | 1.22 | 13.15 | 16.043 |
| mt16pnc010a | m | Ruban viscoélastique autoadhésif, avec une autoprotection en aluminium, de 50 mm de largeur et de 1,5 mm d'épaisseur, pour le scellement des joints. (matériau) | 0.4 | 10.89 | 4.356 |
| mo054 | h | Compagnon professionnel III/CP2 poseur d'isolants rigides ou flexibles. (main-d'œuvre) | 0.12 | 59.53 | 7.144 |
| mo101 | h | Ouvrier professionnel II/OP poseur d'isolants rigides ou flexibles. (main-d'œuvre) | 0.12 | 51.29 | 6.155 |
| % | % | Frais de chantier des unités d'ouvrage | 2 % | 33.698 | 0.674 |
|  |  | Coûts directs |  |  | 34.372 |

Déchets:
- pose: mt16pnc040a; facteur de déchet 0.06

## Ressources

**mt16pnc040a** m² Film de polyéthylène haute densité
Données techniques: Coût énergétique 26.307 MJ; Émission de CO2 0.966 kg; Code CED 17 06 04; Masse de l'élément 0.175 kg; Volume 0.000292 m3
Déchets:
- emballage: re170203 Plastique. (composant de déchet); quantité 0.024 kg; Code CED 17 02 03; Masse de l'élément 1 kg; Volume 0.001667 m3
