# Isolation acoustique au bruit aérien et au bruit de choc, sous des planchers en bois sur lambourdes, avec des panneaux en fibres de polyester

- Propriété du fichier: CYPE Ingenieros S.A.
- Format: FIEBDC-3/2016
- Logiciel: Générateur de prix de la construction. CYPE Ingenieros, S.A.
- Date: 07/11/2024
- Zone géographique: Maroc
- Devise: MAD
- Coûts indirects: 3 %
- Frais généraux: 13 %
- Bénéfice: 6 %
- TVA: 20 %

## F Aménagements et finitions

### FI Isolations intérieures

#### FIP Parquets flottants

**FIP050** m² Isolation acoustique au bruit aérien et au bruit de choc, sous des planchers en bois sur lambourdes, avec des panneaux en fibres de polyester.
Isolation acoustique au bruit aérien et au bruit de choc sous des planchers en bois sur lambourdes, avec panneaux en tissu non tissé de polyester, de 1350x600 mm et 40 mm d'épaisseur, placés sous des planchers en bois sur lambourdes; désolidarisation périmétrique avec bande de polyéthylène, de 5 mm d'épaisseur et 20 cm de largeur, densité 20 kg/m³; et bande autoadhésive désolidarisante, de 50 mm de largeur et de 4 mm d'épaisseur, constituée d'une membrane en polyoléfines de haute résistance et une membrane viscoélastique de haute densité de 2 mm d'épaisseur, collée aux faces inférieure et supérieure des liteaux. Comprend le ruban viscoélastique autoadhésif, pour le scellement des joints.
Critère d'évaluation économique: Le prix ne comprend ni les liteaux ni le plancher en bois.
Inclut: Nettoyage et préparation de la surface support. Mise en place de la bande de désolidarisation périmétrique. Mise en place de la bande de désolidarisation sur la face inférieure des lambourdes. Mise en place de la bande de désolidarisation sur la face supérieure des lambourdes. Découpe de l'isolant. Mise en place de l'isolant entre les lambourdes. Scellement des joints et des liaisons.
Critère pour le métré: Surface mesurée selon documentation graphique du Projet.
Critère pour le mémoire: On mesurera la surface réellement exécutée selon les spécifications du Projet.

| Code | U | Désignation | Quantité | Prix | Montant |
|---|---|---|---|---|---|
| mt16pnc030a | m | Bande de polyéthylène, de 5 mm d'épaisseur et 20 cm de largeur, densité 20 kg/m³, complément pour éviter les ponts acoustiques aux rencontres verticales. (matériau) | 1.05 | 4.78 | 5.019 |
| mt16ptc060a | m | Bande autoadhésive désolidarisante, de 50 mm de largeur et de 4 mm d'épaisseur, constituée d'une membrane en polyoléfines de haute résistance et une membrane viscoélastique de haute densité de 2 mm d'épaisseur; fournissant une réduction du niveau global de pression au bruit de choc de 17 dB. (matériau) | 1 | 12.35 | 12.350 |
| mt16npg020i | m² | Panneau de tissu non tissé de polyester, type NPP, de 1350x600 mm et 40 mm d'épaisseur, résistance thermique 1,02 m²K/W, conductivité thermique 0,039 W/(mK), Euroclasse B-s1, d0 de réaction au feu selon NF EN 13501-1; avec atténuation acoustique de 50 dB. (matériau) | 1.05 | 73.38 | 77.049 |
| mt16pnc010a | m | Ruban viscoélastique autoadhésif, avec une autoprotection en aluminium, de 50 mm de largeur et de 1,5 mm d'épaisseur, pour le scellement des joints. (matériau) | 0.1 | 10.89 | 1.089 |
| mo054 | h | Compagnon professionnel III/CP2 poseur d'isolants rigides ou flexibles. (main-d'œuvre) | 0.12 | 59.53 | 7.144 |
| mo101 | h | Ouvrier professionnel II/OP poseur d'isolants rigides ou flexibles. (main-d'œuvre) | 0.12 | 51.29 | 6.155 |
| % | % | Frais de chantier des unités d'ouvrage | 2 % | 108.806 | 2.176 |
|  |  | Coûts directs |  |  | 110.982 |

Déchets:
- pose: mt16pnc030a; facteur de déchet 0.06
- pose: mt16ptc060a; facteur de déchet 0.07
- pose: mt16npg020i; facteur de déchet 0.06

## Ressources

**mt16pnc030a** m Bande de polyéthylène
Données techniques: Coût énergétique 2.838 MJ; Émission de CO2 0.102 kg; Code CED 17 06 04; Masse de l'élément 0.02 kg; Volume 0.000033 m3
Déchets:
- emballage: re170203 Plastique. (composant de déchet); quantité 0.001 kg; Code CED 17 02 03; Masse de l'élément 1 kg; Volume 0.001667 m3

**mt16ptc060a** m Bande autoadhésive désolidarisante
Données techniques: Coût énergétique 8.526 MJ; Émission de CO2 0.291 kg; Code CED 17 03 02; Masse de l'élément 0.18 kg; Volume 0.00018 m3
Déchets:
- emballage: re170203 Plastique; quantité 0.02 kg

**mt16npg020i** m² Panneau de tissu non tissé de polyester
Données techniques: Coût énergétique 44.615 MJ; Émission de CO2 1.935 kg; Code CED 17 06 04; Masse de l'élément 1 kg; Volume 0.001667 m3
Déchets:
- emballage: re170203 Plastique; quantité 0.024 kg
