# Isolation thermique d'origine végétale par l'intérieur de la couche extérieure, en façade double paroi en maçonnerie à revêtir

- Propriété du fichier: CYPE Ingenieros S.A.
- Format: FIEBDC-3/2016
- Logiciel: Générateur de prix de la construction. CYPE Ingenieros, S.A.
- Date: 20/06/2024
- Zone géographique: Maroc
- Devise: MAD
- Coûts indirects: 3 %
- Frais généraux: 13 %
- Bénéfice: 6 %
- TVA: 20 %

## F Aménagements et finitions

### FI Isolations intérieures

#### FIU Doublages

**FIU100** m² Isolation thermique d'origine végétale par l'intérieur de la couche extérieure, en façade double paroi en maçonnerie à revêtir.
Isolation thermique d'origine végétale par l'intérieur de la couche extérieure, en façade double paroi en maçonnerie à revêtir, constituée de panneau en aggloméré de coton recyclé, de 80 mm d'épaisseur, de 1200x600 mm, couleur noire, de 50 kg/m³ de densité, résistance thermique 2,16 m²K/W, conductivité thermique 0,037 W/(mK), coefficient de résistance à la diffusion de la vapeur d'eau 1, Euroclasse E de réaction au feu, selon NF EN 13501-1, résistance à la compression 10,46 kPa, placé bord à bord et avec des plots de mortier-colle.
Inclut: Nettoyage et préparation de la surface du support. Implantation et découpe de l'isolant. Application de l'adhésif. Application de l'adhésif. Mise en place de l'isolant. Résolution des points singuliers.
Critère pour le métré: Surface mesurée selon documentation graphique du Projet.
Critère pour le mémoire: On mesurera la surface réellement exécutée selon les spécifications du Projet.

| Code | U | Désignation | Quantité | Prix | Montant |
|---|---|---|---|---|---|
| mt16aaa040f | kg | Mortier-colle pour fixation de plaques isolantes, dans les parements verticaux. (matériau) | 2 | 6.16 | 12.320 |
| mt16alg010bwl | m² | Panneau en aggloméré de coton recyclé, de 80 mm d'épaisseur, de 1200x600 mm, couleur noire, de 50 kg/m³ de densité, résistance thermique 2,16 m²K/W, conductivité thermique 0,037 W/(mK), coefficient de résistance à la diffusion de la vapeur d'eau 1, Euroclasse E de réaction au feu, selon NF EN 13501-1, résistance à la compression 10,46 kPa. (matériau) | 1.05 | 140.86 | 147.903 |
| mo054 | h | Compagnon professionnel III/CP2 poseur d'isolants rigides ou flexibles. (main-d'œuvre) | 0.12 | 59.53 | 7.144 |
| mo101 | h | Ouvrier professionnel II/OP poseur d'isolants rigides ou flexibles. (main-d'œuvre) | 0.12 | 51.29 | 6.155 |
| % | % | Frais de chantier des unités d'ouvrage | 2 % | 173.522 | 3.470 |
|  |  | Coûts directs |  |  | 176.992 |

Déchets:
- pose: mt16aaa040f Mortier-colle pour fixation de plaques isolantes, dans les parements verticaux; facteur de déchet 0.07
- pose: mt16alg010bwl; facteur de déchet 0.045772

## Ressources

**mt16aaa040f** kg Mortier-colle pour fixation de plaques isolantes, dans les parements verticaux
Données techniques: Coût énergétique 3.871 MJ; Émission de CO2 0.344 kg; Code CED 17 09 04; Masse de l'élément 1 kg; Volume 0.000667 m3
Déchets:
- emballage: re170203 Plastique. (composant de déchet); quantité 0.003 kg; Code CED 17 02 03; Masse de l'élément 1 kg; Volume 0.001667 m3

**mt16alg010bwl** m² Panneau en aggloméré de coton recyclé
Données techniques: Coût énergétique 58.815 MJ; Émission de CO2 1.880 kg; Code CED 17 06 04; Masse de l'élément 4 kg; Volume 0.006667 m3
Déchets:
- emballage: re170203 Plastique; quantité 0.025 kg
