# Escalier métallique en colimaçon

- Propriété du fichier: CYPE Ingenieros S.A.
- Format: FIEBDC-3/2016
- Logiciel: Générateur de prix de la construction. CYPE Ingenieros, S.A.
- Date: 07/11/2024
- Zone géographique: Maroc
- Devise: MAD
- Coûts indirects: 3 %
- Frais généraux: 13 %
- Bénéfice: 6 %
- TVA: 20 %

## F Aménagements et finitions

### FJ Escaliers préfabriqués

#### FJC En colimaçon

**FJC010** U Escalier métallique en colimaçon.
Escalier métallique en colimaçon pour un étage intérieur de logement, allant jusqu'à 3,00 m de hauteur libre, de 1,20 m de diamètre, constituée de profilés en acier laminé à froid, formant un arbre central de 100 mm de diamètre, de marches en tôle larmée de 3 mm d'épaisseur, d'une rampe constituée de barreaux verticaux à arrondi d'acier lisse et d'une main courante finition en PVC. Comprend la fermeture de l'ouverture supérieure, les éléments de fixation et la peinture antioxydante. Réalisé en atelier et monté in situ avec les travaux auxiliaires de maçonnerie inclus. Complètement terminé.
Inclut: Implantation et fixation de la structure centrale. Implantation des marches. Présentation des marches et fixation préalable. Nivellement et ajustement de la position des marches. Finition des marches. Implantation et mise en place du garde-corps et de la main courante. Fixation définitive.
Critère pour le métré: Nombre d'unités prévues, selon documentation graphique du Projet.
Critère pour le mémoire: On mesurera le nombre d'unités réellement exécutées selon les spécifications du Projet.

| Code | U | Désignation | Quantité | Prix | Montant |
|---|---|---|---|---|---|
| mt26eme020a | U | Éléments d'ancrage et fixation d'un escalier métallique en colimaçon pour un étage de hauteur libre allant jusqu'à 3,00 m et de 1,2 m de diamètre, à l'intérieur d'un logement. (matériau) | 1 | 942.21 | 942.210 |
| mt26eme010aa | U | Escalier métallique en colimaçon pour un étage de hauteur libre allant de 3,00 m à 1,2 m de diamètre, réalisé avec des profilés en acier laminé à froid, formant un noyau central de 100 mm de diamètre, marches en tôle larmée de 3 mm d'épaisseur, rampe de barreaux verticaux à arrondi d'acier lisse et main courante finition en PVC. (matériau) | 1 | 16051.86 | 16051.860 |
| mo018 | h | Compagnon professionnel III/CP2 menuisier PVC et métal. (main-d'œuvre) | 4.144 | 58.54 | 242.590 |
| mo059 | h | Ouvrier professionnel II/OP menuisier PVC et métal. (main-d'œuvre) | 4.144 | 51.45 | 213.209 |
| % | % | Frais de chantier des unités d'ouvrage | 2 % | 17449.869 | 348.997 |
|  |  | Coûts directs |  |  | 17798.866 |
