# Trappe de visite pour installations, en acier galvanisé

- Propriété du fichier: CYPE Ingenieros S.A.
- Format: FIEBDC-3/2016
- Logiciel: Générateur de prix de la construction. CYPE Ingenieros, S.A.
- Date: 19/06/2024
- Zone géographique: Maroc
- Devise: MAD
- Coûts indirects: 3 %
- Frais généraux: 13 %
- Bénéfice: 6 %
- TVA: 20 %

## F Aménagements et finitions

### FK Menuiseries intérieures et meubles

#### FKS Trappes de visite

**FKS010** U Trappe de visite pour installations, en acier galvanisé.
Trappe de visite pour installations, d'un vantail de 38 mm d'épaisseur, 400x400 mm, finition laqué de couleur blanche constituée de deux tôles en acier galvanisé de 0,5 mm d'épaisseur, pliables, assemblées et montées, avec lame intermédiaire remplie de polyuréthane, sur cercle en acier galvanisé de 1,5 mm d'épaisseur avec pattes d'ancrage à l'ouvrage. Comprend le silicone neutre pour le scellement des joints périphériques.
Inclut: Marquage des points de fixation et aplomb du cadre. Fixation du cadre au parement. Scellement des joints. Mise en place de la trappe de visite. Mise en place des ferrures de fermeture et des accessoires.
Critère pour le métré: Nombre d'unités prévues, selon documentation graphique du Projet.
Critère pour le mémoire: On mesurera le nombre d'unités réellement exécutées selon les spécifications du Projet.

| Code | U | Désignation | Quantité | Prix | Montant |
|---|---|---|---|---|---|
| mt26rpa014ac | U | Trappe de visite pour installations, d'un vantail de 38 mm d'épaisseur, largeur totale entre 300 et 710 mm et hauteur totale entre 350 et 549 mm, finition laqué de couleur blanche constituée de deux tôles en acier galvanisé de 0,5 mm d'épaisseur, pliables, assemblées et montées, avec lame intermédiaire remplie de polyuréthane, sur cercle en acier galvanisé de 1,5 mm d'épaisseur avec pattes d'ancrage à l'ouvrage, y compris charnières soudées au cadre et rivées au vantail, serrure à larder à un point de fermeture, cylindre en laiton avec clé, plaques et boutons en nylon couleur noire. (matériau) | 1 | 989.18 | 989.180 |
| mt22www050b | U | Cartouche de 300 ml de silicone neutre oxymique, à élasticité permanente et séchage rapide, couleur grise, intervalle de température de travail de -60 à 150°C, avec résistance aux rayons UV, dureté Shore A approchée de 22, selon NF EN ISO 868 et élongation à la rupture >= 800%, selon NF EN ISO 8339. (matériau) | 0.256 | 48.56 | 12.431 |
| mo020 | h | Compagnon professionnel III/CP2 construction. (main-d'œuvre) | 0.197 | 57.66 | 11.359 |
| mo077 | h | Ouvrier professionnel II/OP construction. (main-d'œuvre) | 0.197 | 51.29 | 10.104 |
| % | % | Frais de chantier des unités d'ouvrage | 2 % | 1023.074 | 20.461 |
|  |  | Coûts directs |  |  | 1043.535 |

Déchets:
- pose: mt22www050b; facteur de déchet 0.06

## Ressources

**mt26rpa014ac** U Trappe de visite pour installations
Données techniques: Coût énergétique 141.744 MJ; Émission de CO2 9.836 kg
Déchets:
- emballage: re170203 Plastique. (composant de déchet); quantité 0.104 kg; Code CED 17 02 03; Masse de l'élément 1 kg; Volume 0.001667 m3
- emballage: re170604 Matériaux d'isolation distincts de ceux spécifiés dans les codes 17 06 01 et 17 06 03. (composant de déchet); quantité 0.023 kg; Code CED 17 06 04; Masse de l'élément 1 kg; Volume 0.001667 m3

**mt22www050b** U Cartouche de 300 ml de silicone neutre oxymique
Données techniques: Coût énergétique 72.640 MJ; Émission de CO2 3.072 kg; Code CED 17 09 04; Masse de l'élément 0.366 kg; Volume 0.000244 m3
Déchets:
- emballage: re170203 Plastique; quantité 0.1 kg
