# Trappe pour faux plafond continu en plaques de plâtre. Système "KNAUF"

- Propriété du fichier: CYPE Ingenieros S.A.
- Format: FIEBDC-3/2016
- Logiciel: Générateur de prix de la construction. CYPE Ingenieros, S.A.
- Date: 20/06/2024
- Zone géographique: Maroc
- Devise: MAD
- Coûts indirects: 3 %
- Frais généraux: 13 %
- Bénéfice: 6 %
- TVA: 20 %

## F Aménagements et finitions

### FL Revêtements de plafonds

#### FLN Plafonds suspendus non démontables, en plaques de plâtre

**FLN100** U Trappe pour faux plafond continu en plaques de plâtre. Système "KNAUF".
Trappe d'accès gamme Cortafuego, Cortafuego Tec EI 60 30, système E154.a "KNAUF", de 400x400 mm, constituée de cadre en acier et porte de plaque de plâtre (2 coupe-feu (DF), de 15 mm d'épaisseur chaque plaque), pour faux plafond continu en plaques de plâtre. Comprend les accessoires de montage.
Inclut: Marquage et découpe de la plaque de plâtre. Mise en place de la trappe. Résolution des rencontres et des points singuliers.
Critère pour le métré: Nombre d'unités prévues, selon documentation graphique du Projet.
Critère pour le mémoire: On mesurera le nombre d'unités réellement mises en place selon les spécifications du Projet.

| Code | U | Désignation | Quantité | Prix | Montant |
|---|---|---|---|---|---|
| mt12ppk060dljocc | U | Trappe d'accès gamme Cortafuego, Cortafuego Tec EI 60 30, système E154.a "KNAUF", de 400x400 mm, constituée de cadre en acier et porte de plaque de plâtre (2 coupe-feu (DF), de 15 mm d'épaisseur chaque plaque). (matériau) | 1 | 1898.36 | 1898.360 |
| mo015 | h | Compagnon professionnel III/CP2 monteur de faux plafonds en plaques de plâtre. (main-d'œuvre) | 0.382 | 59.53 | 22.740 |
| mo082 | h | Ouvrier professionnel II/OP monteur de faux plafonds en plaques de plâtre. (main-d'œuvre) | 0.191 | 51.29 | 9.796 |
| % | % | Frais de chantier des unités d'ouvrage | 2 % | 1930.896 | 38.618 |
|  |  | Coûts directs |  |  | 1969.514 |

## Ressources

**mt12ppk060dljocc** U Trappe d'accès gamme Cortafuego
Données techniques: Coût énergétique 33.681 MJ; Émission de CO2 1.761 kg
Déchets:
- emballage: re150101 Emballages en papier et en carton. (composant de déchet); quantité 0.08 kg; Code CED 15 01 01; Masse de l'élément 1 kg; Volume 0.001333 m3
