# Liaison d'un faux plafond continu en dalles de plâtre avec un parement vertical

- Propriété du fichier: CYPE Ingenieros S.A.
- Format: FIEBDC-3/2016
- Logiciel: Générateur de prix de la construction. CYPE Ingenieros, S.A.
- Date: 28/10/2025
- Zone géographique: Maroc
- Devise: MAD
- Coûts indirects: 3 %
- Frais généraux: 13 %
- Bénéfice: 6 %
- TVA: 20 %

## F Aménagements et finitions

### FL Revêtements de plafonds

#### FLN Plafonds suspendus non démontables, en plaques de plâtre

**FLN040** m Liaison d'un faux plafond continu en dalles de plâtre avec un parement vertical.
Réalisation d'une liaison entre le faux plafond continu en dalles de plâtre et le parement vertical, via la fixation au parement d'une moulure préfabriquée de plâtre de 4x4 cm, pour appui périmétrique des plaques; en laissant une séparation minimale de 5 mm entre les plaques et le parement. Comprend colle pour plâtre pour la fixation des pièces.
Inclut: Implantation et tracé dans le parement. Présentation et découpe des pièces. Humectage de la base de fixation. Extension de la colle. Mise en place et jointoiement des pièces. Repassage des liaisons entre les pièces et les coins intérieurs et extérieurs.
Critère pour le métré: Longueur mesurée selon documentation graphique du Projet.
Critère pour le mémoire: On mesurera la longueur réellement exécutée selon les spécifications du Projet.

| Code | U | Désignation | Quantité | Prix | Montant |
|---|---|---|---|---|---|
| mt09eyc030 | kg | Colle pour plâtre. (matériau) | 0.15 | 4.16 | 0.624 |
| mt12rea400ad | m | Moulure en plâtre, de 4x4 cm, pour solution périmétrique de faux plafond. (matériau) | 1.1 | 16.92 | 18.612 |
| mo035 | h | Compagnon professionnel III/CP2 poseur de faux plafonds en dalles et de moulures. (main-d'œuvre) | 0.153 | 62.19 | 9.515 |
| mo117 | h | Ouvrier poseur de faux plafonds en dalles et de moulures. (main-d'œuvre) | 0.153 | 52.11 | 7.973 |
| % | % | Frais de chantier des unités d'ouvrage | 2 % | 36.724 | 0.734 |
|  |  | Coûts directs |  |  | 37.458 |

Déchets:
- pose: mt12rea400ad Moulure en plâtre, de 4x4 cm, pour solution périmétrique de faux plafond; facteur de déchet 0.019116

## Ressources

**mt12rea400ad** m Moulure en plâtre, de 4x4 cm, pour solution périmétrique de faux plafond
Données techniques: Coût énergétique 5.180 MJ; Émission de CO2 0.230 kg; Code CED 17 08 02; Masse de l'élément 1.5 kg; Volume 0.0015 m3
Déchets:
- emballage: re170203 Plastique. (composant de déchet); quantité 0.001 kg; Code CED 17 02 03; Masse de l'élément 1 kg; Volume 0.001667 m3
