# Revêtement mural avec panneau en bois

- Propriété du fichier: CYPE Ingenieros S.A.
- Format: FIEBDC-3/2016
- Logiciel: Générateur de prix de la construction. CYPE Ingenieros, S.A.
- Date: 07/11/2024
- Zone géographique: Maroc
- Devise: MAD
- Coûts indirects: 3 %
- Frais généraux: 13 %
- Bénéfice: 6 %
- TVA: 20 %

## F Aménagements et finitions

### FM Revêtements de murs

#### FMB Bois

**FMB010** m² Revêtement mural avec panneau en bois.
Revêtement mural avec panneau en fibres de bois et résines synthétiques de densité moyenne (MDF), hydrofuge, sans recouvrement, de 19 mm d'épaisseur. Mise en place: avec un adhésif.
Inclut: Nettoyage et préparation de la surface support. Implantation. Découpe et préparation du revêtement. Application de l'adhésif. Mise en place et fixation du revêtement. Résolution des rencontres et des points singuliers.
Critère pour le métré: Surface mesurée selon documentation graphique du Projet, en déduisant les ouvertures de surface supérieure à 2 m².
Critère pour le mémoire: On mesurera la surface réellement exécutée selon les spécifications du Projet, en déduisant les ouvertures de surface supérieure à 2 m².

| Code | U | Désignation | Quantité | Prix | Montant |
|---|---|---|---|---|---|
| mt29tma140 | kg | Adhésif en caoutchouc synthétique, d'application à deux faces, pour revêtements décoratifs en bois. (matériau) | 0.1 | 46.76 | 4.676 |
| mt29tma030a | m² | Panneau en fibres de bois et résines synthétiques de densité moyenne (MDF), hydrofuge, sans recouvrement, de 19 mm d'épaisseur, pour revêtement des parements verticaux intérieurs. (matériau) | 1.05 | 76.86 | 80.703 |
| mo017 | h | Compagnon professionnel III/CP2 menuisier bois. (main-d'œuvre) | 0.391 | 58.67 | 22.940 |
| mo058 | h | Ouvrier professionnel II/OP menuisier bois. (main-d'œuvre) | 0.391 | 51.68 | 20.207 |
| % | % | Frais de chantier des unités d'ouvrage | 2 % | 128.526 | 2.571 |
|  |  | Coûts directs |  |  | 131.097 |

Déchets:
- pose: mt29tma030a; facteur de déchet 0.012133

## Ressources

**mt29tma140** kg Adhésif en caoutchouc synthétique, d'application à deux faces, pour revêtements décoratifs en bois
Données techniques: Coût énergétique 89.324 MJ; Émission de CO2 3.894 kg
Déchets:
- emballage: re170203 Plastique. (composant de déchet); quantité 0.005 kg; Code CED 17 02 03; Masse de l'élément 1 kg; Volume 0.001667 m3

**mt29tma030a** m² Panneau en fibres de bois et résines synthétiques de densité moyenne (MDF)
Données techniques: Coût énergétique 377.784 MJ; Émission de CO2 4.906 kg; Code CED 17 02 01; Masse de l'élément 11.4 kg; Volume 0.010364 m3
Déchets:
- emballage: re170203 Plastique; quantité 0.025 kg
