# Revêtement en liège, sur parement intérieur

- Propriété du fichier: CYPE Ingenieros S.A.
- Format: FIEBDC-3/2016
- Logiciel: Générateur de prix de la construction. CYPE Ingenieros, S.A.
- Date: 19/06/2024
- Zone géographique: Maroc
- Devise: MAD
- Coûts indirects: 3 %
- Frais généraux: 13 %
- Bénéfice: 6 %
- TVA: 20 %

## F Aménagements et finitions

### FO Enduits de mortier industriel

#### FOT Enduits thermiques

**FOT050** m² Revêtement en liège, sur parement intérieur.
Revêtement en liège de granulométrie comprise entre 0,1 et 0,4 mm, couleur à choisir, appliqué en deux couches, de 2,3 mm d'épaisseur totale, application mécanique, application préalable d'impression acrylique, régulant l'absorption, pour utilisation à l'intérieur ou à l'extérieur, sur parement intérieur en mortier, vertical, de plus de 3 m de hauteur.
Critère d'évaluation économique: Le prix comprend la protection des éléments du contour qui pourraient être affectés pendant les travaux et la résolution des points singuliers.
Inclut: Préparation de la surface support. Application de la couche d'apprêt. Préparation du revêtement. Application du revêtement.
Critère pour le métré: Surface mesurée selon documentation graphique du Projet, déduisant 50% des ouvertures entre 2 et 4 m² et 100% des ouvertures de plus de 4 m², ajoutant au contraire, à ces dernières, la surface de la partie intérieure de l'ouverture, correspondant à la développée des jambages et des linteaux. Dans les ouvertures qui ne sont pas déduites, ou qui sont partiellement déduites, sont inclus les travaux pour réaliser la surface intérieure de l'ouverture.
Critère pour le mémoire: On mesurera la surface réellement exécutée selon les spécifications du Projet, déduisant 50% des ouvertures entre 2 et 4 m² et 100% des ouvertures de plus de 4 m², ajoutant au contraire, à ces dernières, la surface de la partie intérieure de l'ouverture, correspondant à la développée des jambages et des linteaux. Dans les ouvertures qui ne sont pas déduites, ou qui sont partiellement déduites, sont inclus les travaux pour réaliser la surface intérieure de l'ouverture.

| Code | U | Désignation | Quantité | Prix | Montant |
|---|---|---|---|---|---|
| mt28rsu005b | l | Impression acrylique, régulant l'absorption, pour utilisation à l'intérieur ou à l'extérieur. (matériau) | 0.038 | 59.62 | 2.266 |
| mt28rsu020bC | kg | Revêtement en liège de granulométrie comprise entre 0,1 et 0,4 mm, pour utilisation à l'intérieur ou à l'extérieur, couleur à choisir, à base de liège, résines et pigments inorganiques, conductivité thermique 0,059 W/(mK), densité 800 kg/m³, respirante, hydrofuge, avec une résistance aux rayons UV, aux températures élevées et aux intempéries; selon NF EN 1504-2. (matériau) | 1.8 | 81.15 | 146.070 |
| mq06pym010 | h | Mélangeuse-pompeuse pour mortiers et plâtres projetés, de 3 m³/h. (matériel) | 0.255 | 74.35 | 18.959 |
| mo039 | h | Compagnon professionnel III/CP2 enduiseur. (main-d'œuvre) | 0.456 | 57.66 | 26.293 |
| mo111 | h | Ouvrier d'exécution I/OE2 enduiseur. (main-d'œuvre) | 0.152 | 50.76 | 7.716 |
| % | % | Frais de chantier des unités d'ouvrage | 2 % | 201.304 | 4.026 |
|  |  | Coûts directs |  |  | 205.330 |

Déchets:
- pose: mt28rsu005b Impression acrylique, régulant l'absorption, pour utilisation à l'intérieur ou à l'extérieur; facteur de déchet 0.06
- pose: mt28rsu020bC; facteur de déchet 0.007

## Ressources

**mt28rsu005b** l Impression acrylique, régulant l'absorption, pour utilisation à l'intérieur ou à l'extérieur
Données techniques: Coût énergétique 75.650 MJ; Émission de CO2 2.879 kg; Code CED 17 09 04; Masse de l'élément 1 kg; Volume 0.000667 m3
Déchets:
- emballage: re150104 Emballages métalliques. (composant de déchet); quantité 0.042 kg; Code CED 15 01 04; Masse de l'élément 1 kg; Volume 0.001667 m3

**mt28rsu020bC** kg Revêtement en liège de granulométrie comprise entre 0,1 et 0,4 mm
Données techniques: Coût énergétique 67.560 MJ; Émission de CO2 -1.720 kg; Code CED 17 02 01; Masse de l'élément 1 kg; Volume 0.000909 m3
