# Revêtement en liège, sur parement intérieur

- Propriété du fichier: CYPE Ingenieros S.A.
- Format: FIEBDC-3/2016
- Logiciel: Générateur de prix de la construction. CYPE Ingenieros, S.A.
- Date: 19/06/2024
- Zone géographique: Maroc
- Devise: MAD
- Coûts indirects: 3 %
- Frais généraux: 13 %
- Bénéfice: 6 %
- TVA: 20 %

## F Aménagements et finitions

### FO Enduits de mortier industriel

#### FOT Enduits thermiques

**FOT050** m² Revêtement en liège, sur parement intérieur.
Revêtement en liège de granulométrie comprise entre 0,1 et 0,4 mm, couleur à choisir, appliqué en deux couches, de 2,3 mm d'épaisseur totale, application mécanique, sur parement intérieur de panneaux en bois, vertical, de plus de 3 m de hauteur.
Critère d'évaluation économique: Le prix comprend la protection des éléments du contour qui pourraient être affectés pendant les travaux et la résolution des points singuliers.
Inclut: Préparation de la surface support. Préparation du revêtement. Application du revêtement.
Critère pour le métré: Surface mesurée selon documentation graphique du Projet, déduisant 50% des ouvertures entre 2 et 4 m² et 100% des ouvertures de plus de 4 m², ajoutant au contraire, à ces dernières, la surface de la partie intérieure de l'ouverture, correspondant à la développée des jambages et des linteaux. Dans les ouvertures qui ne sont pas déduites, ou qui sont partiellement déduites, sont inclus les travaux pour réaliser la surface intérieure de l'ouverture.
Critère pour le mémoire: On mesurera la surface réellement exécutée selon les spécifications du Projet, déduisant 50% des ouvertures entre 2 et 4 m² et 100% des ouvertures de plus de 4 m², ajoutant au contraire, à ces dernières, la surface de la partie intérieure de l'ouverture, correspondant à la développée des jambages et des linteaux. Dans les ouvertures qui ne sont pas déduites, ou qui sont partiellement déduites, sont inclus les travaux pour réaliser la surface intérieure de l'ouverture.

| Code | U | Désignation | Quantité | Prix | Montant |
|---|---|---|---|---|---|
| mt28rsu020bC | kg | Revêtement en liège de granulométrie comprise entre 0,1 et 0,4 mm, pour utilisation à l'intérieur ou à l'extérieur, couleur à choisir, à base de liège, résines et pigments inorganiques, conductivité thermique 0,059 W/(mK), densité 800 kg/m³, respirante, hydrofuge, avec une résistance aux rayons UV, aux températures élevées et aux intempéries; selon NF EN 1504-2. (matériau) | 2 | 81.15 | 162.300 |
| mq06pym010 | h | Mélangeuse-pompeuse pour mortiers et plâtres projetés, de 3 m³/h. (matériel) | 0.255 | 74.35 | 18.959 |
| mo039 | h | Compagnon professionnel III/CP2 enduiseur. (main-d'œuvre) | 0.456 | 57.66 | 26.293 |
| mo111 | h | Ouvrier d'exécution I/OE2 enduiseur. (main-d'œuvre) | 0.088 | 50.76 | 4.467 |
| % | % | Frais de chantier des unités d'ouvrage | 2 % | 212.019 | 4.240 |
|  |  | Coûts directs |  |  | 216.259 |

Déchets:
- pose: mt28rsu020bC; facteur de déchet 0.007

## Ressources

**mt28rsu020bC** kg Revêtement en liège de granulométrie comprise entre 0,1 et 0,4 mm
Données techniques: Coût énergétique 67.560 MJ; Émission de CO2 -1.720 kg; Code CED 17 02 01; Masse de l'élément 1 kg; Volume 0.000909 m3
