# Peinture époxy, sur parement intérieur, dans l'industrie avec sollicitations chimiques

- Propriété du fichier: CYPE Ingenieros S.A.
- Format: FIEBDC-3/2016
- Logiciel: Générateur de prix de la construction. CYPE Ingenieros, S.A.
- Date: 19/06/2024
- Zone géographique: Maroc
- Devise: MAD
- Coûts indirects: 3 %
- Frais généraux: 13 %
- Bénéfice: 6 %
- TVA: 20 %

## F Aménagements et finitions

### FP Peintures

#### FPH Peintures à haute résistance chimique

**FPH010** m² Peinture époxy, sur parement intérieur, dans l'industrie avec sollicitations chimiques.
Application manuelle de deux couches de peinture époxy, couleur grise, finition brillante, texture lisse, (rendement: 0,5 kg/m² par couche); sur parement intérieur en béton, dans l'industrie avec sollicitations chimiques.
Inclut: Nettoyage général de la surface support. Préparation du mélange. Application d'une couche de fond et une couche de finition.
Critère pour le métré: Surface mesurée selon documentation graphique du Projet, avec le même critère que le support de base.
Critère pour le mémoire: On mesurera la surface réellement exécutée selon les spécifications du Projet, avec le même critère que le support de base.

| Code | U | Désignation | Quantité | Prix | Montant |
|---|---|---|---|---|---|
| mt27pxm010d | kg | Peinture pour intérieur, à deux composants à base de résine époxy, couleur grise, finition brillant, texture lisse, à prestations élevées; à appliquer à la brosse, au rouleau ou au pistolet, selon NF EN 1504-2. (matériau) | 1 | 209.09 | 209.090 |
| mo038 | h | Compagnon professionnel III/CP2 peintre. (main-d'œuvre) | 0.224 | 57.66 | 12.916 |
| mo076 | h | Ouvrier professionnel II/OP peintre. (main-d'œuvre) | 0.224 | 51.29 | 11.489 |
| % | % | Frais de chantier des unités d'ouvrage | 2 % | 233.495 | 4.670 |
|  |  | Coûts directs |  |  | 238.165 |

Déchets:
- pose: mt27pxm010d; facteur de déchet 0.0275

## Ressources

**mt27pxm010d** kg Peinture pour intérieur
Données techniques: Coût énergétique 31.490 MJ; Émission de CO2 1.556 kg; Code CED 08 01 11; Masse de l'élément 1 kg; Volume 0.001111 m3
Déchets:
- emballage: re170203 Plastique. (composant de déchet); quantité 0.045 kg; Code CED 17 02 03; Masse de l'élément 1 kg; Volume 0.001667 m3
