# Revêtement de sol en caoutchouc

- Propriété du fichier: CYPE Ingenieros S.A.
- Format: FIEBDC-3/2016
- Logiciel: Générateur de prix de la construction. CYPE Ingenieros, S.A.
- Date: 20/06/2024
- Zone géographique: Maroc
- Devise: MAD
- Coûts indirects: 3 %
- Frais généraux: 13 %
- Bénéfice: 6 %
- TVA: 20 %

## F Aménagements et finitions

### FS Revêtements de sols

#### FSH Caoutchouc

**FSH010** m² Revêtement de sol en caoutchouc.
Revêtement de sol en caoutchouc, couleur à choisir, avec boutons, fournie en rouleaux de 1000x12000x4 mm. Mise en place: avec adhésif de contact, sur une couche mince de nivellement.
Critère d'évaluation économique: Le prix ne comprend pas la couche mince de nivellement.
Inclut: Implantation et découpe du revêtement. Application de l'adhésif. Mise en place du revêtement. Résolution des rencontres et des points singuliers. Suppression et nettoyage du matériau excédant. Nettoyage final du revêtement.
Critère pour le métré: Surface utile, mesurée selon documentation graphique du Projet.
Critère pour le mémoire: On mesurera la surface réellement exécutée selon les spécifications du Projet.

| Code | U | Désignation | Quantité | Prix | Montant |
|---|---|---|---|---|---|
| mt18dww010a | kg | Adhésif de contact à base de résine acrylique en dispersion aqueuse, pour revêtement de sol en caoutchouc, linoléum, PVC, moquette et textile. (matériau) | 0.25 | 52.53 | 13.133 |
| mt18dsi010o | m² | Membrane en caoutchouc, couleur à choisir, avec boutons; fournie en rouleaux de 1000x12000x4 mm. (matériau) | 1.05 | 480.02 | 504.021 |
| mo026 | h | Compagnon professionnel III/CP2 poseur de revêtements flexibles. (main-d'œuvre) | 0.209 | 57.66 | 12.051 |
| mo064 | h | Ouvrier professionnel II/OP poseur de revêtements flexibles. (main-d'œuvre) | 0.105 | 51.29 | 5.385 |
| % | % | Frais de chantier des unités d'ouvrage | 2 % | 534.590 | 10.692 |
|  |  | Coûts directs |  |  | 545.282 |

Déchets:
- pose: mt18dww010a; facteur de déchet 0.038943
- pose: mt18dsi010o Membrane en caoutchouc, couleur à choisir, avec boutons; fournie en rouleaux de 1000x12000x4 mm; facteur de déchet 0.035

## Ressources

**mt18dww010a** kg Adhésif de contact à base de résine acrylique en dispersion aqueuse
Données techniques: Coût énergétique 75.527 MJ; Émission de CO2 2.872 kg; Code CED 17 09 04; Masse de l'élément 1 kg; Volume 0.000667 m3
Déchets:
- emballage: re170203 Plastique. (composant de déchet); quantité 0.003 kg; Code CED 17 02 03; Masse de l'élément 1 kg; Volume 0.001667 m3

**mt18dsi010o** m² Membrane en caoutchouc, couleur à choisir, avec boutons; fournie en rouleaux de 1000x12000x4 mm
Données techniques: Coût énergétique 433.214 MJ; Émission de CO2 18.913 kg; Code CED 17 02 03; Masse de l'élément 4.8 kg; Volume 0.008 m3
Déchets:
- emballage: re170203 Plastique; quantité 0.07 kg
