# Cirage d'un revêtement de sol céramique poreux

- Propriété du fichier: CYPE Ingenieros S.A.
- Format: FIEBDC-3/2016
- Logiciel: Générateur de prix de la construction. CYPE Ingenieros, S.A.
- Date: 17/09/2024
- Zone géographique: Maroc
- Devise: MAD
- Coûts indirects: 3 %
- Frais généraux: 13 %
- Bénéfice: 6 %
- TVA: 20 %

## F Aménagements et finitions

### FS Revêtements de sols

#### FSR Réparation

**FSR040** m² Cirage d'un revêtement de sol céramique poreux.
Cirage d'un revêtement de sol céramique poreux situé dans l'intérieur, par application d'une couche de cire naturelle d'abeille, selon les instructions et les dosages recommandés par le fabricant, pour la protection de la surface céramique, en évitant l'apparition de salpêtre et d'incrustations. Comprend le nettoyage préalable du revêtement, avec suppression des particules libres. Ne comprend pas le nettoyage des taches de graisse, des efflorescences salines et des incrustations.
Inclut: Nettoyage. Cirage du revêtement.
Critère pour le métré: Surface mesurée selon documentation graphique du Projet.
Critère pour le mémoire: On mesurera la surface réellement exécutée selon les spécifications du Projet.

| Code | U | Désignation | Quantité | Prix | Montant |
|---|---|---|---|---|---|
| mt08lim090a | kg | Cire naturelle d'abeille, pour cirage des sols. (matériau) | 0.15 | 88.83 | 13.325 |
| mo112 | h | Ouvrier d'exécution I/OE2 construction. (main-d'œuvre) | 0.098 | 49.88 | 4.888 |
| mo113 | h | Ouvrier d'exécution I/OE1 construction. (main-d'œuvre) | 0.065 | 48.31 | 3.140 |
| % | % | Frais de chantier des unités d'ouvrage | 2 % | 21.353 | 0.427 |
|  |  | Coûts directs |  |  | 21.780 |

Déchets:
- pose: mt08lim090a Cire naturelle d'abeille, pour cirage des sols; facteur de déchet 0.03

## Ressources

**mt08lim090a** kg Cire naturelle d'abeille, pour cirage des sols
Données techniques: Coût énergétique 0.291 MJ; Émission de CO2 0.014 kg; Code CED 17 09 04; Masse de l'élément 1 kg; Volume 0.000667 m3
Déchets:
- emballage: re170203 Plastique. (composant de déchet); quantité 0.003 kg; Code CED 17 02 03; Masse de l'élément 1 kg; Volume 0.001667 m3
