# Paillasson en PVC

- Propriété du fichier: CYPE Ingenieros S.A.
- Format: FIEBDC-3/2016
- Logiciel: Générateur de prix de la construction. CYPE Ingenieros, S.A.
- Date: 07/11/2024
- Zone géographique: Maroc
- Devise: MAD
- Coûts indirects: 3 %
- Frais généraux: 13 %
- Bénéfice: 6 %
- TVA: 20 %

## F Aménagements et finitions

### FS Revêtements de sols

#### FSS Paillassons

**FSS050** U Paillasson en PVC.
Paillasson avec base en PVC, finition superficielle avec fibres en polypropylène de couleur grise, épaisseur totale 8 mm, de 60x40 cm, usage intérieur et extérieur, enroulable, installé dans un décaissement de sol formé d'une fosse de 8 mm de profondeur (non comprise dans ce prix). Comprend la préparation de la surface support.
Inclut: Préparation de la surface support. Mise en place du paillasson.
Critère pour le métré: Nombre d'unités prévues, selon documentation graphique du Projet.
Critère pour le mémoire: On mesurera le nombre d'unités réellement exécutées selon les spécifications du Projet.

| Code | U | Désignation | Quantité | Prix | Montant |
|---|---|---|---|---|---|
| mt18fep020a | U | Paillasson avec base en PVC, finition superficielle avec fibres en polypropylène de couleur grise, épaisseur totale 8 mm, de 60x40 cm, usage intérieur et extérieur, enroulable, à installer dans un décaissement de sol formé d'une fosse de 8 mm de profondeur. (matériau) | 1 | 59.02 | 59.020 |
| mo027 | h | Compagnon professionnel III/CP2 poseur de moquettes et de revêtements textiles. (main-d'œuvre) | 0.039 | 57.66 | 2.249 |
| mo065 | h | Ouvrier professionnel II/OP poseur de moquettes et de revêtements textiles. (main-d'œuvre) | 0.039 | 51.29 | 2.000 |
| % | % | Frais de chantier des unités d'ouvrage | 2 % | 63.269 | 1.265 |
|  |  | Coûts directs |  |  | 64.534 |
