# Ancrage chimique sur un mur en maçonnerie

- Propriété du fichier: CYPE Ingenieros S.A.
- Format: FIEBDC-3/2016
- Logiciel: Générateur de prix de la construction. CYPE Ingenieros, S.A.
- Date: 19/06/2024
- Zone géographique: Maroc
- Devise: MAD
- Coûts indirects: 3 %
- Frais généraux: 13 %
- Bénéfice: 6 %
- TVA: 20 %

## F Aménagements et finitions

### FX Ancrages

#### FXC Scellements chimiques

**FXC010** U Ancrage chimique sur un mur en maçonnerie.
Ancrage chimique composé de résine et tige filetée en acier inoxydable A4-70, avec écrou et rondelle, de 8 mm de diamètre, pour fixation d'élément non structural au mur en maçonnerie.
Inclut: Implantation de la position de l'ancrage. Exécution de la perforation. Nettoyage de la poussière résultante. Préparation de la cartouche. Injection de la résine. Insertion de l'élément de fixation. Application du couple de serrage avec une clé dynamométrique. Nettoyage des restes excédants.
Critère pour le métré: Nombre d'unités prévues, selon documentation graphique du Projet.
Critère pour le mémoire: On mesurera le nombre d'unités réellement exécutées selon les spécifications du Projet.

| Code | U | Désignation | Quantité | Prix | Montant |
|---|---|---|---|---|---|
| mt26aaq010d | U | Ancrage chimique composé de résine et tige filetée en acier inoxydable A4-70, selon NF EN ISO 3506-1; avec écrou et rondelle, de 8 mm de diamètre. (matériau) | 1 | 41.2 | 41.200 |
| mo113 | h | Ouvrier d'exécution I/OE1 construction. (main-d'œuvre) | 0.049 | 48.31 | 2.367 |
| % | % | Frais de chantier des unités d'ouvrage | 2 % | 43.567 | 0.871 |
|  |  | Coûts directs |  |  | 44.438 |

Déchets:
- pose: mt26aaq010d; facteur de déchet 0.00252857

## Ressources

**mt26aaq010d** U Ancrage chimique composé de résine et tige filetée en acier inoxydable A4-70
Données techniques: Coût énergétique 4.570 MJ; Émission de CO2 0.394 kg; Code CED 17 09 04; Masse de l'élément 0.07 kg; Volume 0.000047 m3
Déchets:
- emballage: re150101 Emballages en papier et en carton. (composant de déchet); quantité 0.002 kg; Code CED 15 01 01; Masse de l'élément 1 kg; Volume 0.001333 m3
- emballage: re170203 Plastique. (composant de déchet); quantité 0.002 kg; Code CED 17 02 03; Masse de l'élément 1 kg; Volume 0.001667 m3
