# Arrêt de marches avec un revêtement flexible ou textile, avec un profilé pré-assemblé

- Propriété du fichier: CYPE Ingenieros S.A.
- Format: FIEBDC-3/2016
- Logiciel: Générateur de prix de la construction. CYPE Ingenieros, S.A.
- Date: 19/06/2024
- Zone géographique: Maroc
- Devise: MAD
- Coûts indirects: 3 %
- Frais généraux: 13 %
- Bénéfice: 6 %
- TVA: 20 %

## F Aménagements et finitions

### FY Revêtements d'escaliers

#### FYN Nez de marches

**FYN020** m Arrêt de marches avec un revêtement flexible ou textile, avec un profilé pré-assemblé.
Réalisation d'un arrêt de marches avec un revêtement flexible ou textile, via profilé en L perforé en aluminium anodisé, de 40 mm de largeur et 20 mm de hauteur, couleur or, avec encoches antidérapantes et trous fraisés. Comprend le nettoyage et la préparation de la surface support, l'implantation et la fixation du profilé avec vis en acier.
Inclut: Nettoyage et préparation de la surface support. Implantation. Découpe, mise en place et fixation du profilé.
Critère pour le métré: Longueur mesurée selon documentation graphique du Projet.
Critère pour le mémoire: On mesurera la longueur réellement exécutée selon les spécifications du Projet.

| Code | U | Désignation | Quantité | Prix | Montant |
|---|---|---|---|---|---|
| mt18rpe030c | m | Profilé en L perforé en aluminium anodisé, de 40 mm de largeur et 20 mm de hauteur, couleur or, avec encoches antidérapantes et trous fraisés, pour arrêt de marches avec revêtement flexible ou textile; y compris accessoires de fixation. (matériau) | 1.05 | 130.18 | 136.689 |
| mo023 | h | Compagnon professionnel III/CP2 carreleur en revêtements de sols. (main-d'œuvre) | 0.064 | 57.66 | 3.690 |
| % | % | Frais de chantier des unités d'ouvrage | 2 % | 140.379 | 2.808 |
|  |  | Coûts directs |  |  | 143.187 |

Déchets:
- pose: mt18rpe030c; facteur de déchet 0.024

## Ressources

**mt18rpe030c** m Profilé en L perforé en aluminium anodisé
Données techniques: Coût énergétique 70.727 MJ; Émission de CO2 5.326 kg; Code CED 17 04 02; Masse de l'élément 0.612 kg; Volume 0.000408 m3
Déchets:
- emballage: re170203 Plastique. (composant de déchet); quantité 0.008 kg; Code CED 17 02 03; Masse de l'élément 1 kg; Volume 0.001667 m3
