# Arrêt de marches avec revêtement céramique ou en pierre naturelle, via un profilé pré-assemblé

- Propriété du fichier: CYPE Ingenieros S.A.
- Format: FIEBDC-3/2016
- Logiciel: Générateur de prix de la construction. CYPE Ingenieros, S.A.
- Date: 12/06/2025
- Zone géographique: Maroc
- Devise: MAD
- Coûts indirects: 3 %
- Frais généraux: 13 %
- Bénéfice: 6 %
- TVA: 20 %

## F Aménagements et finitions

### FY Revêtements d'escaliers

#### FYN Nez de marches

**FYN040** m Arrêt de marches avec revêtement céramique ou en pierre naturelle, via un profilé pré-assemblé.
Arrêt de marches avec revêtement céramique ou en pierre naturelle, via profil en acier inoxydable AISI 304, antidérapant, Schlüter-TREP-TE 110 "SCHLÜTER-SYSTEMS", de 11 mm de hauteur et 30 mm de largeur, d'adhérence R-9, selon DIN 51130, avec perforations trapézoïdales pour sa fixation, fixé avec un adhésif.
Inclut: Nettoyage et préparation de la surface support. Implantation. Découpe, mise en place et fixation du profilé. Résolution des liaisons.
Critère pour le métré: Longueur mesurée selon documentation graphique du Projet.
Critère pour le mémoire: On mesurera la longueur réellement exécutée selon les spécifications du Projet.

| Code | U | Désignation | Quantité | Prix | Montant |
|---|---|---|---|---|---|
| mt18jrs220gj | m | Profil en acier inoxydable AISI 304, antidérapant, Schlüter-TREP-TE 110 "SCHLÜTER-SYSTEMS", de 11 mm de hauteur et 30 mm de largeur, d'adhérence R-9, selon DIN 51130, avec perforations trapézoïdales pour sa fixation, fourni en barres de 2,5 m de longueur, pour arrêt de marches avec revêtement céramique ou en pierre naturelle. (matériau) | 1.05 | 232.3 | 243.915 |
| mo023 | h | Compagnon professionnel III/CP2 carreleur en revêtements de sols. (main-d'œuvre) | 0.064 | 62.19 | 3.980 |
| % | % | Frais de chantier des unités d'ouvrage | 2 % | 247.895 | 4.958 |
|  |  | Coûts directs |  |  | 252.853 |

Déchets:
- pose: mt18jrs220gj; facteur de déchet 0.0045

## Ressources

**mt18jrs220gj** m Profil en acier inoxydable AISI 304
Données techniques: Coût énergétique 29.823 MJ; Émission de CO2 4.308 kg; Code CED 17 04 05; Masse de l'élément 0.61 kg; Volume 0.00029 m3
Déchets:
- emballage: re170203 Plastique. (composant de déchet); quantité 0.008 kg; Code CED 17 02 03; Masse de l'élément 1 kg; Volume 0.001667 m3
