# Préparation d'une surface en béton structural, avec des moyens mécaniques

- Propriété du fichier: CYPE Ingenieros S.A.
- Format: FIEBDC-3/2016
- Logiciel: Générateur de prix de la construction. CYPE Ingenieros, S.A.
- Date: 19/06/2024
- Zone géographique: Maroc
- Devise: MAD
- Coûts indirects: 3 %
- Frais généraux: 13 %
- Bénéfice: 6 %
- TVA: 20 %

## G Structure et gros oeuvre

### GA Transformations et réparations

#### GAB Préparation de surfaces en béton

**GAB020** m² Préparation d'une surface en béton structural, avec des moyens mécaniques.
Préparation de surface en béton structural, pour l'application postérieure de produits réparateurs et protecteurs, en supprimant les couches anciennes, les laits superficiels, les peintures ou tout autre type de graisse ou de saleté du support, via grenaillage mécanique, obtenant une rugosité approximative de 2 mm, et charge manuelle des restes générés dans le camion ou la benne.
Inclut: Grenaillage mécanique du béton. Nettoyage de la surface support. Retrait et entassement des restes générés. Chargement des restes générés dans le camion ou la benne.
Critère pour le métré: Surface mesurée selon documentation graphique du Projet.
Critère pour le mémoire: On mesurera la surface réellement exécutée selon les spécifications du Projet.

| Code | U | Désignation | Quantité | Prix | Montant |
|---|---|---|---|---|---|
| mq06aca020 | h | Équipement de sablage pour revêtement de sol en béton, avec système d'aspiration. (matériel) | 0.193 | 91.65 | 17.688 |
| mq08gel010k | h | Groupe électrogène insonorisé, triphasé, de 45 kVA de puissance. (matériel) | 0.193 | 46.99 | 9.069 |
| mo112 | h | Ouvrier d'exécution I/OE2 construction. (main-d'œuvre) | 0.226 | 49.88 | 11.273 |
| mo113 | h | Ouvrier d'exécution I/OE1 construction. (main-d'œuvre) | 0.226 | 48.31 | 10.918 |
| % | % | Frais de chantier des unités d'ouvrage | 2 % | 48.948 | 0.979 |
|  |  | Coûts directs |  |  | 49.927 |
