# Poitrail en acier laminé composé

- Propriété du fichier: CYPE Ingenieros S.A.
- Format: FIEBDC-3/2016
- Logiciel: Générateur de prix de la construction. CYPE Ingenieros, S.A.
- Date: 19/06/2024
- Zone géographique: Maroc
- Devise: MAD
- Coûts indirects: 3 %
- Frais généraux: 13 %
- Bénéfice: 6 %
- TVA: 20 %

## G Structure et gros oeuvre

### GL Linteaux

#### GLA Acier

**GLA020** m Poitrail en acier laminé composé.
Poitrail en acier NF EN 10025 S275JR, laminé à chaud, formé d'une pièce composée des séries IPN, IPE, HEB, HEA, HEM, UPN, L, LD et T, suspendue du plancher par des platines métalliques ancrées au plancher, avec un poids de 10 kg/m, finition avec couche d'impression anticorrosion, par application de deux couches, travaillé en atelier et mis en oeuvre avec soudure et boulons pour la fixation à la structure, en amorce d'une paroi en maçonnerie des rez-de-chaussée, des façades ou des acrotères.
Critère d'évaluation économique: Le prix comprend les soudures, les coupes, les épointages, les pièces spéciales, les douilles, les platines, les vis haute résistance et les éléments auxiliaires de montage.
Inclut: Nettoyage et préparation du plan d'appui. Implantation et marquage des axes. Mise en place et fixation provisoire des poitrails. Aplomb et nivellement. Exécution des assemblages soudés.
Critère pour le métré: Longueur mesurée aux axes, selon documentation graphique du Projet.
Critère pour le mémoire: On mesurera, aux axes, la longueur réellement exécutée selon les spécifications du Projet.

| Code | U | Désignation | Quantité | Prix | Montant |
|---|---|---|---|---|---|
| mt07ala200c | kg | Profilé en acier NF EN 10025 S275JR, des séries IPN, IPE, HEB, HEA, HEM, UPN, L, LD et T, laminé à chaud, pour applications structurales. Travaillé et monté en atelier, à placer sur site. (matériau) | 10 | 32.37 | 323.700 |
| mt07ala011j | kg | Platine en acier laminé NF EN 10025 S275JR, pour applications structurales. Travaillée et montée en atelier, à placer sur site. (matériau) | 1.4 | 32 | 44.800 |
| mt27pfi010 | l | Impression à séchage rapide, formulée avec résines alkydiques modifiées et phosphate de zinc. (matériau) | 0.1 | 54.94 | 5.494 |
| mq08sol020 | h | Équipement et éléments auxiliaires pour soudure électrique. (matériel) | 0.162 | 29.89 | 4.842 |
| mo047 | h | Compagnon professionnel III/CP2 charpentier métal. (main-d'œuvre) | 0.192 | 60.54 | 11.624 |
| mo094 | h | Ouvrier professionnel II/OP charpentier métal. (main-d'œuvre) | 0.192 | 53.85 | 10.339 |
| % | % | Frais de chantier des unités d'ouvrage | 2 % | 400.799 | 8.016 |
|  |  | Coûts directs |  |  | 408.815 |

Déchets:
- pose: mt07ala200c; facteur de déchet 0.0045
- pose: mt07ala011j; facteur de déchet 0.0045
- pose: mt27pfi010 Impression à séchage rapide, formulée avec résines alkydiques modifiées et phosphate de zinc; facteur de déchet 0.06

## Ressources

**mt07ala200c** kg Profilé en acier NF EN 10025 S275JR
Données techniques: Coût énergétique 9.830 MJ; Émission de CO2 0.510 kg; Code CED 17 04 05; Masse de l'élément 1 kg; Volume 0.000476 m3

**mt07ala011j** kg Platine en acier laminé NF EN 10025 S275JR
Données techniques: Coût énergétique 9.830 MJ; Émission de CO2 0.510 kg; Code CED 17 04 05; Masse de l'élément 1 kg; Volume 0.000476 m3

**mt27pfi010** l Impression à séchage rapide, formulée avec résines alkydiques modifiées et phosphate de zinc
Données techniques: Coût énergétique 114.556 MJ; Émission de CO2 4.598 kg; Code CED 17 09 04; Masse de l'élément 1.406 kg; Volume 0.000937 m3
Déchets:
- emballage: re150104 Emballages métalliques. (composant de déchet); quantité 0.042 kg; Code CED 15 01 04; Masse de l'élément 1 kg; Volume 0.001667 m3
