# Démontage d'un poteau de fonte

- Propriété du fichier: CYPE Ingenieros S.A.
- Format: FIEBDC-3/2016
- Logiciel: Générateur de prix de la construction. CYPE Ingenieros, S.A.
- Date: 19/06/2024
- Zone géographique: Maroc
- Devise: MAD
- Coûts indirects: 3 %
- Frais généraux: 13 %
- Bénéfice: 6 %
- TVA: 20 %

## G Structure et gros oeuvre

### GO Poteaux, poutres et ossatures

#### GOD Démolition

**GOD060** m³ Démontage d'un poteau de fonte.
Démontage avec récupération du matériau, pour sa réutilisation, de poteau de fonte, de jusqu'à 3 m de longueur moyenne, avec moyens manuels, et chargement mécanique dans le camion ou la benne.
Inclut: Démontage de l'élément. Classement et étiquetage. Stockage des matériaux à réutiliser. Chargement mécanique du matériau à réutiliser sur le camion. Retrait et entassement des restes de travaux. Nettoyage des restes d'ouvrage. Chargement mécanique des restes de travaux dans le camion ou la benne.
Critère pour le métré: Volume mesuré selon documentation graphique du Projet.
Critère pour le mémoire: On mesurera le volume réellement démonté selon les spécifications du Projet.

| Code | U | Désignation | Quantité | Prix | Montant |
|---|---|---|---|---|---|
| mo047 | h | Compagnon professionnel III/CP2 charpentier métal. (main-d'œuvre) | 2.729 | 60.54 | 165.214 |
| mo094 | h | Ouvrier professionnel II/OP charpentier métal. (main-d'œuvre) | 2.729 | 53.85 | 146.957 |
| % | % | Frais de chantier des unités d'ouvrage | 2 % | 312.171 | 6.243 |
|  |  | Coûts directs |  |  | 318.414 |
