# Élément de fixation

- Propriété du fichier: CYPE Ingenieros S.A.
- Format: FIEBDC-3/2016
- Logiciel: Générateur de prix de la construction. CYPE Ingenieros, S.A.
- Date: 19/06/2024
- Zone géographique: Maroc
- Devise: MAD
- Coûts indirects: 3 %
- Frais généraux: 13 %
- Bénéfice: 6 %
- TVA: 20 %

## G Structure et gros oeuvre

### GX Ancrages

#### GXM Fixations mécaniques

**GXM040** U Élément de fixation.
Tige filetée avec écrou et rondelle en acier galvanisé qualité 5.8, selon NF EN ISO 898-1, de 24 mm de diamètre et 600 mm de longueur.
Inclut: Insertion de l'élément de fixation. Application du couple de serrage avec une clé dynamométrique.
Critère pour le métré: Nombre d'unités prévues, selon documentation graphique du Projet.
Critère pour le mémoire: On mesurera le nombre d'unités réellement exécutées selon les spécifications du Projet.

| Code | U | Désignation | Quantité | Prix | Montant |
|---|---|---|---|---|---|
| mt26reh305fs | U | Ancrage constitué d'une tige filetée en acier galvanisé qualité 5.8, selon NF EN ISO 898-1 de 24 mm de diamètre, et 600 mm de longueur, écrou et rondelle, pour fixations sur structures en béton. (matériau) | 1 | 168.15 | 168.150 |
| mo020 | h | Compagnon professionnel III/CP2 construction. (main-d'œuvre) | 0.068 | 57.66 | 3.921 |
| mo112 | h | Ouvrier d'exécution I/OE2 construction. (main-d'œuvre) | 0.068 | 49.88 | 3.392 |
| % | % | Frais de chantier des unités d'ouvrage | 2 % | 175.463 | 3.509 |
|  |  | Coûts directs |  |  | 178.972 |

Déchets:
- pose: mt26reh305fs; facteur de déchet 0.00529995

## Ressources

**mt26reh305fs** U Ancrage constitué d'une tige filetée en acier galvanisé qualité 5.8
Données techniques: Coût énergétique 57.012 MJ; Émission de CO2 5.612 kg; Code CED 17 04 05; Masse de l'élément 2.117 kg; Volume 0.001008 m3
Déchets:
- emballage: re170203 Plastique. (composant de déchet); quantité 0.04 kg; Code CED 17 02 03; Masse de l'élément 1 kg; Volume 0.001667 m3
