# Sondage de fondation

- Propriété du fichier: CYPE Ingenieros S.A.
- Format: FIEBDC-3/2016
- Logiciel: Générateur de prix de la construction. CYPE Ingenieros, S.A.
- Date: 06/11/2024
- Zone géographique: Maroc
- Devise: MAD
- Coûts indirects: 3 %
- Frais généraux: 13 %
- Bénéfice: 6 %
- TVA: 20 %

## P Interventions préalables

### PP Étude des pathologies

#### PPI Investigations in situ

**PPI030** U Sondage de fondation.
Exécution de sondage, de 1x1 m et 1 m de profondeur, pour inspection de la fondation existante, réalisé depuis l'intérieur du bâtiment, avec retrait préalable du revêtement de sol, démolition de la chape de base et du dallage et excavation dans le terrain pouvant atteindre le niveau d'appui de la fondation et la laisser visible sur toute sa hauteur, réalisée avec des moyens manuels dans un sol d'argile semi-dure. Comprend, le nettoyage, la récupération des déchets et des terres excédants de l'excavation et le chargement manuel dans la benne.
Inclut: Implantation générale et fixation des points et des niveaux de référence. Retrait du revêtement de sol. Démolition de la chape de base et du dallage existants. Excavation en couches horizontales successives et extraction des terres. Chargement des terres et décombres excédants.
Critère pour le métré: Nombre d'unités prévues, selon documentation graphique du Projet.
Critère pour le mémoire: On mesurera le nombre d'unités réellement exécutées selon les spécifications du Projet.

| Code | U | Désignation | Quantité | Prix | Montant |
|---|---|---|---|---|---|
| mt51pav010b | m² | Démolition de revêtement de sol, base de revêtement et dallage avec moyens manuels et marteau pneumatique. (matériau) | 1 | 84.37 | 84.370 |
| mo113 | h | Ouvrier d'exécution I/OE1 construction. (main-d'œuvre) | 1.624 | 48.31 | 78.455 |
| % | % | Frais de chantier des unités d'ouvrage | 2 % | 162.825 | 3.257 |
|  |  | Coûts directs |  |  | 166.082 |

Déchets:
- excavation: ruo170504 Terre et pierres distinctes de celles spécifiées dans le code 17 05 03. (composant de déchet); quantité 1616 kg; Code CED 17 05 04; Masse de l'élément 1 kg; Volume 0.000625 m3
- excavation: ruo170101 Béton (bétons, mortiers et préfabriqués). (composant de déchet); quantité 329.9 kg; Code CED 17 01 01; Masse de l'élément 1 kg; Volume 0.000667 m3
