# Ouverture dans faux plafond

- Propriété du fichier: CYPE Ingenieros S.A.
- Format: FIEBDC-3/2016
- Logiciel: Générateur de prix de la construction. CYPE Ingenieros, S.A.
- Date: 06/11/2024
- Zone géographique: Maroc
- Devise: MAD
- Coûts indirects: 3 %
- Frais généraux: 13 %
- Bénéfice: 6 %
- TVA: 20 %

## P Interventions préalables

### PP Étude des pathologies

#### PPI Investigations in situ

**PPI110** U Ouverture dans faux plafond.
Exécution d'une ouverture de 60x60 cm dans un faux plafond en plâtre, pour l'inspection de la structure, réalisée avec des moyens manuels. Comprend nettoyage, entassement, retrait et chargement manuel des décombres dans la benne.
Inclut: Réalisation de l'ouverture. Retrait et stockage des décombres. Chargement des décombres dans la benne.
Critère pour le métré: Nombre d'unités prévues, selon documentation graphique du Projet.
Critère pour le mémoire: On mesurera le nombre d'unités réellement exécutées selon les spécifications du Projet.

| Code | U | Désignation | Quantité | Prix | Montant |
|---|---|---|---|---|---|
| mt51fte010b | m² | Démolition du faux plafond en plâtre avec moyens manuels. (matériau) | 0.36 | 115.75 | 41.670 |
| mo113 | h | Ouvrier d'exécution I/OE1 construction. (main-d'œuvre) | 0.131 | 48.31 | 6.329 |
| % | % | Frais de chantier des unités d'ouvrage | 2 % | 47.999 | 0.960 |
|  |  | Coûts directs |  |  | 48.959 |

Déchets:
- démolition: ruo170802 Matériaux de construction à partir de plâtre distincts de ceux spécifiés dans le code 17 08 01. (composant de déchet); quantité 6.282 kg; Code CED 17 08 02; Masse de l'élément 1 kg; Volume 0.001 m3
