# Rapport technique sur les pathologies du bâtiment

- Propriété du fichier: CYPE Ingenieros S.A.
- Format: FIEBDC-3/2016
- Logiciel: Générateur de prix de la construction. CYPE Ingenieros, S.A.
- Date: 17/09/2024
- Zone géographique: Maroc
- Devise: MAD
- Coûts indirects: 3 %
- Frais généraux: 13 %
- Bénéfice: 6 %
- TVA: 20 %

## P Interventions préalables

### PP Étude des pathologies

#### PPR Rapports et documents officiels

**PPR040** U Rapport technique sur les pathologies du bâtiment.
Élaboration de rapport technique sur les pathologies du bâtiment à réhabiliter, en état de conservation moyen, rédigé avec un niveau de détail exhaustif. Comprend le déplacement au bâtiment en considérant une distance de jusqu'à 25 km, l'inspection visuelle des pathologies et la prise de données.
Inclut: Déplacement au bâtiment. Inspection visuelle et prise de données. Rédaction du rapport technique.
Critère pour le métré: Nombre d'unités prévues, selon documentation graphique du Projet.
Critère pour le mémoire: On mesurera le nombre d'unités réellement exécutées selon les spécifications du Projet.

| Code | U | Désignation | Quantité | Prix | Montant |
|---|---|---|---|---|---|
| mt49tei040j | U | Rapport technique sur les pathologies du bâtiment à réhabiliter, en état de conservation moyen, rédigé avec un niveau de détail exhaustif, en considérant une distance de déplacement au bâtiment de jusqu'à 25 km. (matériau) | 1 | 5180.79 | 5180.790 |
| % | % | Frais de chantier des unités d'ouvrage | 2 % | 5180.790 | 103.616 |
|  |  | Coûts directs |  |  | 5284.406 |
