# Essai physico-chimique d'éprouvettes en béton durci

- Propriété du fichier: CYPE Ingenieros S.A.
- Format: FIEBDC-3/2016
- Logiciel: Générateur de prix de la construction. CYPE Ingenieros, S.A.
- Date: 12/06/2025
- Zone géographique: Maroc
- Devise: MAD
- Coûts indirects: 3 %
- Frais généraux: 13 %
- Bénéfice: 6 %
- TVA: 20 %

## Q Contrôle de qualité et essais

### QE Structures en béton

#### QEI Essais informatifs

**QEI010** U Essai physico-chimique d'éprouvettes en béton durci.
Essai physico-chimique à réaliser en laboratoire accrédité dans le domaine technique correspondant, sur des éprouvettes en béton durci, prises sur site, pour la détermination des caractéristiques suivantes: profondeur de carbonatation; teneur en chlorures; usure par frottement sur deux éprouvettes cylindriques.
Critère d'évaluation économique: Le prix ne comprend pas le rapport des résultats.
Inclut: Déplacement sur chantier. Prise d'échantillons. Réalisation des essais.
Critère pour le métré: Essai à réaliser, selon documentation du Plan de contrôle de qualité.

| Code | U | Désignation | Quantité | Prix | Montant |
|---|---|---|---|---|---|
| mt49hoe020 | U | Prise sur chantier de jusqu'à 6 échantillons de béton durci, dont le poids ne dépasse pas 50 kg. (matériau) | 1 | 308.37 | 308.370 |
| mt49hoe060 | U | Essai pour déterminer la profondeur de carbonatation d'un échantillon de béton durci. (matériau) | 1 | 299.42 | 299.420 |
| mt49hoe070 | U | Essai pour déterminer le contenu de chlorures d'un échantillon de béton durci. (matériau) | 1 | 1375.93 | 1375.930 |
| mt49hoe100 | U | Essai pour déterminer l'usure par frottement sur deux éprouvettes cylindriques de béton durci. (matériau) | 1 | 2465.16 | 2465.160 |
| % | % | Frais de chantier des unités d'ouvrage | 2 % | 4448.880 | 88.978 |
|  |  | Coûts directs |  |  | 4537.858 |
