# Essai sur le mélange bitumineux

- Propriété du fichier: CYPE Ingenieros S.A.
- Format: FIEBDC-3/2016
- Logiciel: Générateur de prix de la construction. CYPE Ingenieros, S.A.
- Date: 20/06/2024
- Zone géographique: Maroc
- Devise: MAD
- Coûts indirects: 3 %
- Frais généraux: 13 %
- Bénéfice: 6 %
- TVA: 20 %

## Q Contrôle de qualité et essais

### QH Matériaux bitumineux

#### QHB Mélanges bitumineux

**QHB010** U Essai sur le mélange bitumineux.
Essais à réaliser dans un laboratoire accrédité dans le domaine technique correspondant, sur un échantillon de mélange bitumineux, pris sur site, pour la détermination des caractéristiques suivantes: drainage "in situ" selon NF EN 12697-40. Comprend le déplacement au site, la prise d'échantillon et le rapport des résultats.
Inclut: Déplacement sur chantier. Prise d'échantillons. Réalisation des essais. Rédaction d'un rapport des résultats des essais réalisés.
Critère pour le métré: Essai à réaliser, selon documentation du Plan de contrôle de qualité.

| Code | U | Désignation | Quantité | Prix | Montant |
|---|---|---|---|---|---|
| mt49des010 | U | Répercussion de déplacement sur site pour la prise d'échantillons. (matériau) | 1 | 7.11 | 7.110 |
| mt49mbi005 | U | Prise d'un échantillon de mélange bitumineux. (matériau) | 1 | 239.83 | 239.830 |
| mt49mbi080 | U | Essai pour déterminer la drainage "in situ" d'un échantillon de mélange bitumineux, selon NF EN 12697-40. (matériau) | 1 | 528.09 | 528.090 |
| mt49mbi120 | U | Rapport des résultats des essais réalisés sur un échantillon de mélange bitumineux. (matériau) | 1 | 922.35 | 922.350 |
| % | % | Frais de chantier des unités d'ouvrage | 2 % | 1697.380 | 33.948 |
|  |  | Coûts directs |  |  | 1731.328 |
